# Levantado de pavimento existente no interior do edificio, de parquet mosaico de taboiñas de madeira colocadas con adhesivo, con medios manuais e carga manual de cascallos sobre camión ou contenedor

- Propiedade do arquivo: CYPE INGENIEROS, S.A.
- Formato: FIEBDC-3/2002
- Divisa: EUR
- Custos indirectos: 3.00 %
- Gastos xerais: 13.00 %
- Beneficio industrial: 6.00 %
- IVE: 16.00 %

## D Demolicións

### DR Revestimentos

#### DRS Solos e pavimentos

**DRS040** m² Levantado de pavimento existente no interior do edificio, de parquet mosaico de taboiñas de madeira colocadas con adhesivo, con medios manuais e carga manual de cascallos sobre camión ou contenedor.
Levantado de pavimento existente no interior do edificio, de parquet mosaico de taboiñas de madeira colocadas con adhesivo, con medios manuais, sen incluír a demolición da base soporte ni deteriorar os elementos construtivos contiguos. Ata p/p de limpeza, provisión, retirada e carga manual de cascallos sobre camión ou contedor.
Inclúe: Levantado dos elementos. Retirada e acopio do material levantado. Limpeza dos restos de obra. Carga do material levantado e os restos de obra sobre camión ou contedor.
Criterio de medición de proxecto: Superficie medida segundo documentación gráfica de Proxecto.
Criterio de medición de obra: Medirase a superficie realmente desmontada segundo especificacións do Proxecto.

| Código | Ud | Descrición | Rendemento | Prezo | Importe |
|---|---|---|---|---|---|
| mo103 | h | Peón especializado construcción. (man de obra) | 0.186 | 14.47 | 2.69 |
| mo104 | h | Peón ordinario construcción. (man de obra) | 0.266 | 13.97 | 3.72 |
| % | % | Costes directos complementarios | 2 % | 6.41 | 0.13 |
|  |  | Custos directos |  |  | 6.54 |
