# Desmontaxe de chan técnico rexistrable formado por baldosas apoiadas sobre soportes regulables, con medios manuais e carga manual de cascallos sobre camión ou contenedor

- Propiedade do arquivo: CYPE INGENIEROS, S.A.
- Formato: FIEBDC-3/2002
- Divisa: EUR
- Custos indirectos: 3.00 %
- Gastos xerais: 13.00 %
- Beneficio industrial: 6.00 %
- IVE: 16.00 %

## D Demolicións

### DR Revestimentos

#### DRS Solos e pavimentos

**DRS090** m² Desmontaxe de chan técnico rexistrable formado por baldosas apoiadas sobre soportes regulables, con medios manuais e carga manual de cascallos sobre camión ou contenedor.
Desmontaxe de chan técnico rexistrable formado por baldosas apoiadas sobre soportes regulables, con medios manuais. Ata p/p de desmontaxe de pedestais, perfilería de entramado e accesorios, limpeza, provisión, retirada e carga manual de cascallos sobre camión ou contedor.
Inclúe: Desmontaxe dos elementos. Retirada e acopio do material desmontado. Limpeza dos restos de obra. Carga do material desmontado e os restos de obra sobre camión ou contedor.
Criterio de medición de proxecto: Superficie medida segundo documentación gráfica de Proxecto.
Criterio de medición de obra: Medirase a superficie realmente demolida segundo especificacións do Proxecto.

| Código | Ud | Descrición | Rendemento | Prezo | Importe |
|---|---|---|---|---|---|
| mo009 | h | Oficial 1ª montador. (man de obra) | 0.199 | 15.78 | 3.14 |
| mo075 | h | Axudante montador. (man de obra) | 0.199 | 14.65 | 2.92 |
| % | % | Costes directos complementarios | 2 % | 6.06 | 0.12 |
|  |  | Custos directos |  |  | 6.18 |
