# Desmontaxe con recuperación do material de chan técnico rexistrable formado por baldosas apoiadas sobre soportes regulables, con medios manuais

- Propiedade do arquivo: CYPE INGENIEROS, S.A.
- Formato: FIEBDC-3/2002
- Divisa: EUR
- Custos indirectos: 3.00 %
- Gastos xerais: 13.00 %
- Beneficio industrial: 6.00 %
- IVE: 16.00 %

## D Demolicións

### DR Revestimentos

#### DRS Solos e pavimentos

**DRS090** m² Desmontaxe con recuperación do material de chan técnico rexistrable formado por baldosas apoiadas sobre soportes regulables, con medios manuais.
Desmontaxe de chan técnico rexistrable formado por baldosas apoiadas sobre soportes regulables, con medios manuais e recuperación do material para a súa posterior ubicación noutro emprazamento. Ata p/p de desmontaxe de pedestais, perfilería de entramado e accesorios, limpeza, provisión, retirada e carga manual do material desmontado e dos restos de obra producidos durante os traballos, sobre camión ou contedor.
Inclúe: Desmontaxe dos elementos. Provisión dos materiais a reutilizar. Retirada e acopio de entullos. Limpeza dos restos de obra. Carga do material desmontado e os restos de obra sobre camión ou contedor.
Criterio de medición de proxecto: Superficie medida segundo documentación gráfica de Proxecto.
Criterio de medición de obra: Medirase a superficie realmente demolida segundo especificacións do Proxecto.

| Código | Ud | Descrición | Rendemento | Prezo | Importe |
|---|---|---|---|---|---|
| mo009 | h | Oficial 1ª montador. (man de obra) | 0.299 | 15.78 | 4.72 |
| mo075 | h | Axudante montador. (man de obra) | 0.299 | 14.65 | 4.38 |
| % | % | Costes directos complementarios | 2 % | 9.10 | 0.18 |
|  |  | Custos directos |  |  | 9.28 |
