# Arranque de ceo raso de cañizo enlucido con xeso, con medios manuais, e carga manual de cascallos sobre camión ou contenedor

- Propiedade do arquivo: CYPE INGENIEROS, S.A.
- Formato: FIEBDC-3/2002
- Divisa: EUR
- Custos indirectos: 3.00 %
- Gastos xerais: 13.00 %
- Beneficio industrial: 6.00 %
- IVE: 16.00 %

## D Demolicións

### DR Revestimentos

#### DRT Falsos teitos

**DRT010** m² Arranque de ceo raso de cañizo enlucido con xeso, con medios manuais, e carga manual de cascallos sobre camión ou contenedor.
Arranque de ceo raso de cañizo enlucido con xeso, con medios manuais, sen deteriorar os elementos construtivos contiguos. Ata p/p de limpeza, provisión, retirada e carga manual de cascallos sobre camión ou contedor.
Inclúe: Arrinque dos elementos. Fragmentación dos entullos en pezas manexables. Retirada e provisión do material arrancado. Limpeza dos restos de obra. Carga do material arrancado e os restos de obra sobre camión ou contedor.
Criterio de medición de proxecto: Superficie medida segundo documentación gráfica de Proxecto.
Criterio de medición de obra: Medirase a superficie realmente demolida segundo especificacións do Proxecto.

| Código | Ud | Descrición | Rendemento | Prezo | Importe |
|---|---|---|---|---|---|
| mo104 | h | Peón ordinario construcción. (man de obra) | 0.366 | 13.97 | 5.11 |
| % | % | Costes directos complementarios | 2 % | 5.11 | 0.10 |
|  |  | Custos directos |  |  | 5.21 |
