# Demolición de falso teito continuo de placas de escaiola, xeso laminado ou cartón xeso, con medios manuais, e carga manual de cascallos sobre camión ou contenedor

- Propiedade do arquivo: CYPE INGENIEROS, S.A.
- Formato: FIEBDC-3/2002
- Divisa: EUR
- Custos indirectos: 3.00 %
- Gastos xerais: 13.00 %
- Beneficio industrial: 6.00 %
- IVE: 16.00 %

## D Demolicións

### DR Revestimentos

#### DRT Falsos teitos

**DRT020** m² Demolición de falso teito continuo de placas de escaiola, xeso laminado ou cartón xeso, con medios manuais, e carga manual de cascallos sobre camión ou contenedor.
Demolición de falso teito continuo de placas de escaiola, xeso laminado ou cartón xeso, con medios manuais, sen deteriorar os elementos construtivos contiguos. Ata p/p de demolición de tirantes, perfilerías soporte e estruturas de suspensión, falsas vigas, tabicas, molduras, cornixas e remates, limpeza, provisión, retirada e carga manual de cascallos sobre camión ou colector.
Inclúe: Demolición dos elementos. Fragmentación dos entullos en pezas manexables. Retirada e acopio de entullos. Limpeza dos restos de obra. Carga de entullos sobre camión ou contedor.
Criterio de medición de proxecto: Superficie medida segundo documentación gráfica de Proxecto.
Criterio de medición de obra: Medirase a superficie realmente demolida segundo especificacións do Proxecto.

| Código | Ud | Descrición | Rendemento | Prezo | Importe |
|---|---|---|---|---|---|
| mo104 | h | Peón ordinario construcción. (man de obra) | 0.332 | 13.97 | 4.64 |
| % | % | Costes directos complementarios | 2 % | 4.64 | 0.09 |
|  |  | Custos directos |  |  | 4.73 |
