# Desmontaxe de falso teito rexistrable de placas de xeso laminado, con medios manuais, provisión do material desmontado e posterior montaxe

- Propiedade do arquivo: CYPE INGENIEROS, S.A.
- Formato: FIEBDC-3/2002
- Divisa: EUR
- Custos indirectos: 3.00 %
- Gastos xerais: 13.00 %
- Beneficio industrial: 6.00 %
- IVE: 16.00 %

## D Demolicións

### DR Revestimentos

#### DRT Falsos teitos

**DRT030** m² Desmontaxe de falso teito rexistrable de placas de xeso laminado, con medios manuais, provisión do material desmontado e posterior montaxe.
Desmontaxe de falso teito rexistrable de placas de xeso laminado, con medios manuais e recuperación do material para a súa posterior montaxe no mesmo emprazamento, sen afectar á estabilidade de os elementos construtivos ós que se suxeita. Ata p/p de provisión e protección do material desmontado en obra ata a súa posterior montaxe, limpeza, provisión, retirada e carga manual de cascallos sobre camión ou contedor. Totalmente montado.
Inclúe: Desmontaxe dos elementos. Provisión e protección en obra do material que se vaia a voltar montar. Montaxe dos elementos. Retirada e acopio de entullos. Limpeza dos restos de obra. Carga de entullos sobre camión ou contedor.
Criterio de medición de proxecto: Superficie medida segundo documentación gráfica de Proxecto.
Criterio de medición de obra: Medirase a superficie realmente desmontada e reposta segundo especificacións do Proxecto.

| Código | Ud | Descrición | Rendemento | Prezo | Importe |
|---|---|---|---|---|---|
| mo104 | h | Peón ordinario construcción. (man de obra) | 0.342 | 13.97 | 4.78 |
| % | % | Costes directos complementarios | 2 % | 4.78 | 0.10 |
|  |  | Custos directos |  |  | 4.88 |
