# Desmontaxe con recuperación do material de falso teito rexistrable de bandexas metálicas, con medios manuais

- Propiedade do arquivo: CYPE INGENIEROS, S.A.
- Formato: FIEBDC-3/2002
- Divisa: EUR
- Custos indirectos: 3.00 %
- Gastos xerais: 13.00 %
- Beneficio industrial: 6.00 %
- IVE: 16.00 %

## D Demolicións

### DR Revestimentos

#### DRT Falsos teitos

**DRT040** m² Desmontaxe con recuperación do material de falso teito rexistrable de bandexas metálicas, con medios manuais.
Desmontaxe de falso teito rexistrable de bandexas metálicas, con medios manuais e recuperación do material para a súa posterior ubicación noutro emprazamento, sen afectar á estabilidade de os elementos construtivos ós que se suxeta. Ata p/p de limpeza, provisión, retirada e carga manual do material desmontado e dos restos de obra producidos durante os traballos, sobre camión ou contedor.
Inclúe: Desmontaxe dos elementos. Provisión dos materiais a reutilizar. Retirada e acopio de entullos. Limpeza dos restos de obra. Carga do material desmontado e cascallos sobre camión ou contedor.
Criterio de medición de proxecto: Superficie medida segundo documentación gráfica de Proxecto.
Criterio de medición de obra: Medirase a superficie realmente desmontada segundo especificacións do Proxecto.

| Código | Ud | Descrición | Rendemento | Prezo | Importe |
|---|---|---|---|---|---|
| mo075 | h | Axudante montador. (man de obra) | 0.239 | 14.65 | 3.50 |
| % | % | Costes directos complementarios | 2 % | 3.50 | 0.07 |
|  |  | Custos directos |  |  | 3.57 |
