# Demolición de colector enterrado de formigón, de 300 mm de diámetro, con retroexcavadora con martelo rompedor, e carga mecánica de cascallos sobre camión ou contenedor

- Propiedade do arquivo: CYPE INGENIEROS, S.A.
- Formato: FIEBDC-3/2002
- Divisa: EUR
- Custos indirectos: 3.00 %
- Gastos xerais: 13.00 %
- Beneficio industrial: 6.00 %
- IVE: 16.00 %

## D Demolicións

### DU Urbanización interior da parcela

#### DUA Alcantarillado

**DUA010** m Demolición de colector enterrado de formigón, de 300 mm de diámetro, con retroexcavadora con martelo rompedor, e carga mecánica de cascallos sobre camión ou contenedor.
Demolición de colector enterrado de formigón, de 300 mm de diámetro, con retroexcavadora con martelo rompedor. Ata p/p de desconexión do entronque do colector a arquetas ou pozos de rexistro e obturación de orificios resultantes, limpeza, provisión, retirada e carga mecánica de cascallos sobre camión ou colector.
Inclúe: Desconexión do entronque do colector. Demolición do colector con retrocargadora con martelo rompedor. Fragmentación dos entullos en pezas manexables. Retirada e acopio de entullos. Carga mecánica de cascallos sobre camión ou contedor.
Criterio de medición de proxecto: Lonxitude medida en proxección horizontal, entre caras interiores de pozos de rexistro ou arquetas, segundo documentación gráfica de Proxecto.
Criterio de medición de obra: Medirase, en proxección horizontal, a lonxitude realmente demolida segundo especificacións do Proxecto, entre caras interiores de pozos de rexistro ou arquetas.

| Código | Ud | Descrición | Rendemento | Prezo | Importe |
|---|---|---|---|---|---|
| mq01exn050c | h | Retroescavadora sobre neumáticos con martelo rompedor 115 CV. (maquinaria) | 0.016 | 65.00 | 1.04 |
| mq01ret010 | h | Miniretrocargadora sobre neumáticos de 20 CV. (maquinaria) | 0.016 | 40.95 | 0.66 |
| mo103 | h | Peón especializado construcción. (man de obra) | 0.018 | 14.47 | 0.26 |
| % | % | Costes directos complementarios | 2 % | 1.96 | 0.04 |
|  |  | Custos directos |  |  | 2.00 |
