# Demolición de sumidoiro lonxitudinal urbano de fábrica, con martelo pneumático compresor, e carga manual de cascallos sobre camión ou contenedor

- Propiedade do arquivo: CYPE INGENIEROS, S.A.
- Formato: FIEBDC-3/2002
- Divisa: EUR
- Custos indirectos: 3.00 %
- Gastos xerais: 13.00 %
- Beneficio industrial: 6.00 %
- IVE: 16.00 %

## D Demolicións

### DU Urbanización interior da parcela

#### DUA Alcantarillado

**DUA030** m Demolición de sumidoiro lonxitudinal urbano de fábrica, con martelo pneumático compresor, e carga manual de cascallos sobre camión ou contenedor.
Demolición de sumidoiro lonxitudinal urbano de fábrica, con martelo pneumático compresor, sen deteriorar os colectores que puideran enlazar con él e acondicionando os seus extremos. Ata p/p de demolición da soleira de apoio, limpeza, provisión, retirada e carga manual de cascallos sobre camión ou contedor.
Inclúe: Demolición do elemento con martelo pneumático compresor. Fragmentación dos entullos en pezas manexables. Retirada e acopio de entullos. Carga manual de cascallos sobre camión ou contedor.
Criterio de medición de proxecto: Lonxitude medida en proxección horizontal, segundo documentación gráfica de Proxecto.
Criterio de medición de obra: Medirase, en proxección horizontal, a lonxitude realmente demolida segundo especificacións do Proxecto.

| Código | Ud | Descrición | Rendemento | Prezo | Importe |
|---|---|---|---|---|---|
| mq05mai030 | h | Martelo pneumático. (maquinaria) | 0.344 | 4.08 | 1.40 |
| mq05pdm110 | h | Compresor portátil diesel media presión 10 m³/min. (maquinaria) | 0.172 | 6.92 | 1.19 |
| mo103 | h | Peón especializado construcción. (man de obra) | 0.304 | 14.47 | 4.40 |
| mo104 | h | Peón ordinario construcción. (man de obra) | 0.152 | 13.97 | 2.12 |
| % | % | Costes directos complementarios | 2 % | 9.11 | 0.18 |
|  |  | Custos directos |  |  | 9.29 |
