# Cargadeiro de perfil de aceiro S275JR

- Propiedade do arquivo: CYPE INGENIEROS, S.A.
- Formato: FIEBDC-3/2002
- Divisa: EUR
- Custos indirectos: 3.00 %
- Gastos xerais: 13.00 %
- Beneficio industrial: 6.00 %
- IVE: 16.00 %

## E Estructuras

### EA Aceiro

#### EAC Cargadeiros

**EAC020** m Cargadeiro de perfil de aceiro S275JR, laminado en quente, formado por peza composta das series IPN, IPE, HEB, HEA, HEM, UPN, L, LD e T e pletinas metálicas, cun peso de 10 kg/m, galvanizado en quente, en arrinque de fábrica de ladrillo de plantas baixas, fachadas ou petos.
Subministración e montaxe de cargadeiro de perfil de aceiro UNE-EN 10025 S275JR, laminado en quente, formado por peza composta das series IPN, IPE, HEB, HEA, HEM, UPN, L, LD e T, suspendida do forxado mediante pletinas metálicas, cun peso de 10 kg/m, acabado galvanizado en quente, traballado en taller e colocado en obra con soldaxe e parafusería para a súa suxeción á estrutura, en arrinque de fábrica de ladrillo de plantas baixas, fachadas ou petos. Incluso p/p de preparación en taller de superficies en grao SA 2 1/2 segundo UNE-EN ISO 8501-1, preparación de bordos, cortes, pezas especiais, despuntes, soldaxes, pletinas e parafusería de alta resistencia, con capa de imprimación anticorrosiva e reparación en obra de cantos retoques e/ou desperfectos orixínense por razóns de transporte, manipulación ou montaxe, con o mesmo grao de preparación de superficies e acabado.
Inclúe: Limpeza e preparación do plano de apoio. Replanteo e marcado dos eixos. Colocación e fixación provisional de cargadoiros. Aplomado e nivelación. Ejecución das unións. Reparación de defectos superficiais.
Criterio de medición de proxecto: Lonxitue medida a eixos, segundo documentación gráfica de Proxecto.
Criterio de medición de obra: Medirase, a eixos, a lonxitude realmente executada segundo especificacións do Proxecto.

| Código | Ud | Descrición | Rendemento | Prezo | Importe |
|---|---|---|---|---|---|
| mt07ala200d | kg | Perfil de aceiro UNE-EN 10025 S275JR, das series IPN, IPE, HEB, HEA, HEM, UPN, L, LD e T, laminado en quente, con recubrimento galvanizado, para aplicacións estructurais. Elaborado en taller e colocado en obra. (material) | 10.000 | 1.92 | 19.20 |
| mq08sol020 | h | Equipo e elementos auxiliares para soldaxe eléctrica. (maquinaria) | 0.198 | 3.10 | 0.61 |
| op00cor020 |  | Cortadora manual de metal, de disco. | 1.000 | 0.00 | 0.00 |
| mo042 | h | Oficial 1ª montador de estructura metálica. (man de obra) | 0.190 | 15.28 | 2.90 |
| mo085 | h | Axudante montador de estructura metálica. (man de obra) | 0.109 | 14.65 | 1.60 |
| % | % | Costes directos complementarios | 2 % | 24.31 | 0.49 |
|  |  | Custos directos |  |  | 24.80 |
