# Proxección en seco de chorro de partículas de material abrasivo (silicato de aluminio) sobre perfís metálicos ata acadar un grao de preparación Sa 2 segundo UNE-EN ISO 8501-1

- Propiedade do arquivo: CYPE INGENIEROS, S.A.
- Formato: FIEBDC-3/2002
- Divisa: EUR
- Custos indirectos: 3.00 %
- Gastos xerais: 13.00 %
- Beneficio industrial: 6.00 %
- IVE: 16.00 %

## E Estructuras

### EA Aceiro

#### EAK Preparación da superficie

**EAK010** m² Proxección en seco de chorro de partículas de material abrasivo (silicato de aluminio) sobre perfís metálicos ata acadar un grao de preparación Sa 2 segundo UNE-EN ISO 8501-1, eliminando os restos deteriorados de pintura e óxido, para proceder posteriormente á aplicación dunha protección antioxidante (non incluida neste prezo).
Limpeza superficial de perfís metálicos, tirando os restos deteriorados de pintura, protección ignífuga e outra revestimientos, mediante a proxección en seco de material abrasivo formado por partículas de silicato de aluminio, ata acadar un grao de preparación Sa 2 segundo UNE-EN ISO 8501-1, eliminando casi toda a capa de laminación, o óxido visible e as partículas estrañas do soporte, ata quedar un 66% da superficie limpa e de cor gris, para proceder posteriormente a a aplicación dunha protección antioxidante (non incluída neste prezo). Ata p/p de transporte, montaxe e desmontaxe de equipo, limpeza con aspirador de po, aire comprimido limpo e seco ou cepillo limpo, provisión, retirada e carga do material proxectado e dos restos xerados sobre camión ou colector.
Inclúe: Montaxe e preparación do equipo. Aplicación mecánica do chorro de abrasivo. Desmontaxe do equipo. Limpeza da superficie soporte. Retirada y acopio del material proyectado y los restos generados. Carga do material proxectado e os restos xerados sobre camión ou contedor.
Criterio de medición de proxecto: Superficie medida segundo documentación gráfica de Proxecto.
Criterio de medición de obra: Medirase a superficie realmente executada segundo especificacións do Proxecto.

| Código | Ud | Descrición | Rendemento | Prezo | Importe |
|---|---|---|---|---|---|
| mt08lim010a | kg | Abrasivo para limpeza mediante chorro a presión, formado por partículas de silicato de aluminio. (material) | 2.625 | 0.25 | 0.66 |
| mq08lch010 | h | Equipo de chorro de area a presión. (maquinaria) | 0.210 | 2.86 | 0.60 |
| mq08gel010k | h | Grupo electróxeno insonorizado, trifásico, de 45 kVA de potencia. (maquinaria) | 0.210 | 4.81 | 1.01 |
| mo103 | h | Peón especializado construcción. (man de obra) | 0.202 | 14.47 | 2.92 |
| mo104 | h | Peón ordinario construcción. (man de obra) | 0.202 | 13.97 | 2.82 |
| % | % | Costes directos complementarios | 2 % | 8.01 | 0.16 |
|  |  | Custos directos |  |  | 8.17 |
