# Estrutura metálica realizada con cerchas de aceiro laminado S275JR, cunha cuantía de aceiro de 18,75 kg/m², L < 10 m, separación de 4 m entre cerchas

- Propiedade do arquivo: CYPE INGENIEROS, S.A.
- Formato: FIEBDC-3/2002
- Divisa: EUR
- Custos indirectos: 3.00 %
- Gastos xerais: 13.00 %
- Beneficio industrial: 6.00 %
- IVE: 16.00 %

## E Estructuras

### EA Aceiro

#### EAM Montaxes industrializados

**EAM020** m² Estrutura metálica realizada con cerchas de aceiro laminado S275JR, cunha cuantía de aceiro de 18,75 kg/m², L < 10 m, separación de 4 m entre cerchas.
Subministración e montaxe de tesoiras, barras e correas de aceiro laminado UNE-EN 10025 S275JR mediante unións soldadas, cunha cuantía de aceiro de 18,75 kg/m², para distancia entre apoios de L < 10 m e separación de 4 m entre tesoiras, traballado e montado en taller, con preparación de superficies en grao SA21/2 segundo UNE-EN ISO 8501-1 e aplicación posterior de dúas mans de imprimación cunha espesura mínima de película seca de 30 micras por man. Incluso p/p de conexións a pilares, preparación de bordos, soldaduras, cortes, pezas especiais, despuntes e reparación en obra de cantos retoques e/ou daños orixínense por razóns de transporte, manipulación ou montaxe, co mesmo grao de preparación de superficies e imprimación.
Inclúe: Todas. Replanteo e marcado dos eixos. Izado e presentación dos extremos da cercha mediante guindastre. Aplomado. Resolución das unións. Reglaxe da peza e axuste definitivo das unións. Reparación de defectos superficiais.
Criterio de medición de proxecto: Superficie medida polo seu intradós en verdadeira magnitude, segundo documentación gráfica de Proxecto.
Criterio de medición de obra: Medirase, en verdadeira magnitude, polo intradós, a superficie realmente executada segundo especificacións do Proxecto.

| Código | Ud | Descrición | Rendemento | Prezo | Importe |
|---|---|---|---|---|---|
| mt07ala010n | kg | Aceiro laminado UNE-EN 10025 S275JR, en perfís laminados en quente, cerchas, para aplicacións estructurais. (material) | 18.750 | 1.85 | 34.69 |
| mt27pfi010 | l | Imprimación de secado rápido, formulada con resinas alquídicas modificadas e fosfato de zinc. (material) | 0.178 | 4.80 | 0.85 |
| mq08sol010 | h | Equipo de oxicorte, con acetileno coma combustible e osíxeno coma comburente. (maquinaria) | 0.014 | 7.37 | 0.10 |
| mq08sol020 | h | Equipo e elementos auxiliares para soldaxe eléctrica. (maquinaria) | 0.021 | 3.10 | 0.07 |
| mq07ple010c | Ude | Aluguer diario de cesta elevadora de brazo articulado de 16 m de altura máxima de traballo, incluso mantemento e seguro de responsabilidade civil. (maquinaria) | 0.014 | 120.60 | 1.69 |
| mq07gte010a | h | Guindastre autopropulsado de brazo telescópico cunha capacidade de elevación de 12 t e 20 m de altura máxima de traballo. (maquinaria) | 0.014 | 49.00 | 0.69 |
| op00lla010 |  | Llave de impacto. | 1.000 | 0.00 | 0.00 |
| op00cor020 |  | Cortadora manual de metal, de disco. | 1.000 | 0.00 | 0.00 |
| mo042 | h | Oficial 1ª montador de estructura metálica. (man de obra) | 0.381 | 15.28 | 5.82 |
| mo085 | h | Axudante montador de estructura metálica. (man de obra) | 0.381 | 14.65 | 5.58 |
| % | % | Costes directos complementarios | 2 % | 49.49 | 0.99 |
|  |  | Custos directos |  |  | 50.48 |
