# Placa de ancoraxe de aceiro S275JR en perfil plano

- Propiedade do arquivo: CYPE INGENIEROS, S.A.
- Formato: FIEBDC-3/2002
- Divisa: EUR
- Custos indirectos: 3.00 %
- Gastos xerais: 13.00 %
- Beneficio industrial: 6.00 %
- IVE: 16.00 %

## E Estructuras

### EA Aceiro

#### EAS Pilares

**EAS006** Ude Placa de ancoraxe de aceiro S275JR en perfil plano, de 250x250 mm e grosor 12 mm, con 4 pernos de aceiro corrugado UNE-EN 10080 B 500 S de 12 mm de diámetro e 50 cm de lonxitude total, aparafusados con arandelas, porca e contraporca.
Subministración de placa de ancoraxe de aceiro UNE-EN 10025 S275JR en perfil plano, de 250x250 mm e grosor 12 mm, y montaje sobre 4 pernos de aceiro corrugado UNE-EN 10080 B 500 S de 12 mm de diámetro e 50 cm de lonxitude total, embutidos no formigón fresco, e aparafusados con arandelas, porca e contraporca unha vez endurecido o formigón do cimento. Incluso p/p de limpeza e preparación da superficie soporte, trade central, nivelación, recheo do espacio resultante entre o formigón endurecido e a placa con morteiro autonivelante expansivo, aplicación dunha protección anticorrosiva ás porcas e extremos dos pernos, cortes, pletinas, pezas especiais, despuntes e reparación en obra de cantos retoques e/ou danos se orixinen por razóns de transporte, manipulación ou montaxe.
Inclúe: Limpeza e preparación da superficie de apoio. Replanteo e marcado dos eixos. Colocación e fixación provisional da placa. Aplomado e nivelación. Recheo con morteiro. Aplicación da protección anticorrosiva.
Criterio de medición de proxecto: Número de unidades previstas, segundo documentación gráfica de Proxecto.
Criterio de medición de obra: Medirase o número de unidades realmente executadas segundo especificacións do Proxecto.

| Código | Ud | Descrición | Rendemento | Prezo | Importe |
|---|---|---|---|---|---|
| mt07ala011b | kg | Pletina de aceiro laminado UNE-EN 10025 S275JR, en perfil plano laminado en quente, para aplicacións estructurais. (material) | 5.888 | 1.68 | 9.89 |
| mt07aco010c | kg | Aceiro en barras corrugadas, UNE-EN 10080 B 500 S, elaborado en taller e colocado en obra, diámetros varios. (material) | 1.775 | 1.00 | 1.78 |
| mt07www040a | Ude | Xogo de arandelas, rosca e contrarosca, para perno de ancoraxe de 12 mm de diámetro. (material) | 4.000 | 1.19 | 4.76 |
| mt09moa015 | kg | Morteiro autonivelante expansivo, de dous compoñentes, a base de cemento mellorado con resinas sintéticas. (material) | 3.750 | 0.95 | 3.56 |
| mt27pfi010 | l | Imprimación de secado rápido, formulada con resinas alquídicas modificadas e fosfato de zinc. (material) | 0.294 | 4.80 | 1.41 |
| op00cor020 |  | Cortadora manual de metal, de disco. | 1.000 | 0.00 | 0.00 |
| mo042 | h | Oficial 1ª montador de estructura metálica. (man de obra) | 0.445 | 15.28 | 6.80 |
| mo085 | h | Axudante montador de estructura metálica. (man de obra) | 0.445 | 14.65 | 6.52 |
| % | % | Costes directos complementarios | 2 % | 34.72 | 0.69 |
|  |  | Custos directos |  |  | 35.41 |
