# Aceiro S235JRC en correas metálicas, con pezas simples de perfís conformados en frío das series C ou Z, galvanizado e colocado en obra con parafusos

- Propiedade do arquivo: CYPE INGENIEROS, S.A.
- Formato: FIEBDC-3/2002
- Divisa: EUR
- Custos indirectos: 3.00 %
- Gastos xerais: 13.00 %
- Beneficio industrial: 6.00 %
- IVE: 16.00 %

## E Estructuras

### EA Aceiro

#### EAT Lixeiras para cubertas

**EAT030** kg Aceiro S235JRC en correas metálicas, con pezas simples de perfís conformados en frío das series C ou Z, galvanizado e colocado en obra con parafusos.
Subministración e montaxe de aceiro galvanizado UNE-EN 10025 S235JRC, en perfís conformados en frío, pezas simples das series C ou Z, para formación de correas sobre as que se apoiará a chapa ou panel que actuará como cuberta (non incluída neste prezo), e quedarán fixadas ás cembas mediante parafusos normalizados. Ata p/p de accesorios e elementos de ancoraxe.
Inclúe: Todas. Replanteo das correas sobre as cerchas. Presentación das correas sobre as cerchas. Apromado e nivelación definitivos. Resolución das súas fixaciones ós cimbros.
Criterio de medición de proxecto: Peso nominal medido segundo documentación gráfica de Proxecto.
Criterio de medición de obra: Determinarase, a partir do peso obtido en báscula oficial das unidades chegadas á obra, o peso das unidades realmente executadas segundo especificacións do Proxecto.

| Código | Ud | Descrición | Rendemento | Prezo | Importe |
|---|---|---|---|---|---|
| mt07ali010a | kg | Aceiro UNE-EN 10025 S235JRC, para correa formada por peza simple, en perfís conformados en frío das series C ou Z, galvanizado e colocado en obra con parafusos, con límite elástico 235 N/mm², carga de rotura mínima 360 N/mm², incluso accesorios, tornillería e elementos de ancoraxe. (material) | 1.000 | 1.43 | 1.43 |
| op00cor020 |  | Cortadora manual de metal, de disco. | 1.000 | 0.00 | 0.00 |
| mo042 | h | Oficial 1ª montador de estructura metálica. (man de obra) | 0.040 | 15.28 | 0.61 |
| mo085 | h | Axudante montador de estructura metálica. (man de obra) | 0.040 | 14.65 | 0.59 |
| % | % | Costes directos complementarios | 2 % | 2.63 | 0.05 |
|  |  | Custos directos |  |  | 2.68 |
