# Aceiro laminado S235JR

- Propiedade do arquivo: CYPE INGENIEROS, S.A.
- Formato: FIEBDC-3/2002
- Divisa: EUR
- Custos indirectos: 3.00 %
- Gastos xerais: 13.00 %
- Beneficio industrial: 6.00 %
- IVE: 16.00 %

## E Estructuras

### EA Aceiro

#### EAZ Reforzos

**EAZ010** kg Aceiro laminado S235JR, en peza simple de perfís laminados en quente das series IPN, IPE, HEB, HEA, HEM e UPN, acabado con imprimación antioxidante, conformando elementos de ancoraxe, traballado en taller e fixado mediante soldadura, para reforzo estrutural colocado a unha altura de ata 3 m.
Aceiro laminado UNE-EN 10025 S235JR, en peza simple de perfís laminados en quente das series IPN, IPE, HEB, HEA, HEM e UPN, acabado con imprimación antioxidante, conformando elementos de ancoraxe, traballado en taller e fixado mediante soldadura, para refuerzo estrutural colocado a unha altura de ata 3 m. Incluso p/p de limpeza e preparación do plano de apoio, replanteo, nivelación e aplomado, preparación de bordes, soldaxes, cortes e despuntes.
Inclúe: Limpeza e preparación do plano de apoio. Replanteo e marcado dos eixos. Colocación do elemento con soldaxe. Nivelación e achumbado.
Criterio de medición de proxecto: Peso nominal medido segundo documentación gráfica de Proxecto.
Criterio de medición de obra: Determinarase, a partir do peso obtido en báscula oficial das unidades chegadas á obra, o peso das unidades realmente executadas segundo especificacións do Proxecto.

| Código | Ud | Descrición | Rendemento | Prezo | Importe |
|---|---|---|---|---|---|
| mt07ala240aa | kg | Aceiro laminado UNE-EN 10025 S235JR, en peza simple de perfís laminados en quente das series IPN, IPE, HEB, HEA, HEM e UPN, acabado con imprimación antioxidante, conformando elementos de ancoraxe, traballado en taller, para colocar en obra mediante soldadura, aplicado en reforzos estructurais. (material) | 1.000 | 1.05 | 1.05 |
| mq08sol020 | h | Equipo e elementos auxiliares para soldaxe eléctrica. (maquinaria) | 0.021 | 3.10 | 0.07 |
| op00cor020 |  | Cortadora manual de metal, de disco. | 1.000 | 0.00 | 0.00 |
| mo017 | h | Oficial 1ª soldador. (man de obra) | 0.020 | 15.52 | 0.31 |
| mo085 | h | Axudante montador de estructura metálica. (man de obra) | 0.020 | 14.65 | 0.29 |
| % | % | Costes directos complementarios | 2 % | 1.72 | 0.03 |
|  |  | Custos directos |  |  | 1.75 |
