# Topete de granito Gris Mondariz de 20 cm de longo, cunha espesura de 8 cm, acabado aserrado nas caras vistas, cos cantos matados

- Propiedade do arquivo: CYPE INGENIEROS, S.A.
- Formato: FIEBDC-3/2002
- Divisa: EUR
- Custos indirectos: 3.00 %
- Gastos xerais: 13.00 %
- Beneficio industrial: 6.00 %
- IVE: 16.00 %

## E Estructuras

### EC Cantería

#### ECS Remates

**ECS010** m Topete de granito Gris Mondariz de 20 cm de longo, cunha espesura de 8 cm, acabado aserrado nas caras vistas, cos cantos matados.
Subministración e colocación de topete de pedra natural tipo granito Gris Mondariz de 20 cm de longo, cunha espesura de 8 cm, acabado aserrado nas caras vistas, cos cantos matados, recibida con morteiro de cemento M-5, para remate de muro de cachotería. Ata nivelamento e aplomado de pedras, labrado de cantos vistos, asento e rexuntado.
Inclúe: Replanteo do nivel de apoio. Estendido da capa de morteiro na zona de apoio. Colocación. Nivelación. Recheo de xuntas e limpeza.
Criterio de medición de proxecto: Lonxitue medida a eixos, segundo documentación gráfica de Proxecto.
Criterio de medición de obra: Medirase, a eixos, a lonxitude realmente executada segundo especificacións do Proxecto.

| Código | Ud | Descrición | Rendemento | Prezo | Importe |
|---|---|---|---|---|---|
| mt06abl010sa | m | Albardilla de granito Gris Mondariz de 20 cm de ancho e 8 cm de espesor, acabado aserrado cos cantos matados, segundo UNE-EN 771-6. (material) | 1.000 | 14.56 | 14.56 |
| mt09mor010c | m³ | Morteiro de cemento CEM II/B-P 32,5 N tipo M-5, confecionado na obra con 250 kg/m³ de cemento e unha proporción en volume 1/6. (material) | 0.009 | 115.30 | 1.04 |
| mt08cem012a | kg | Cemento Portland CEM II/B-P 32,5 N, en sacos, segundo UNE-EN 197-1. (material) | 1.000 | 0.10 | 0.10 |
| mo020 | h | Oficial 1ª colocador de piedra natural. (man de obra) | 0.427 | 15.28 | 6.52 |
| mo055 | h | Axudante colocador de piedra natural. (man de obra) | 0.427 | 14.65 | 6.26 |
| % | % | Costes directos complementarios | 2 % | 28.48 | 0.57 |
|  |  | Custos directos |  |  | 29.05 |
