# Lintel de granito Gris Mondariz de 10 cm de alto, cunha espesura de 20 cm, acabado aserrado nas caras vistas, cos cantos matados

- Propiedade do arquivo: CYPE INGENIEROS, S.A.
- Formato: FIEBDC-3/2002
- Divisa: EUR
- Custos indirectos: 3.00 %
- Gastos xerais: 13.00 %
- Beneficio industrial: 6.00 %
- IVE: 16.00 %

## E Estructuras

### EC Cantería

#### ECS Remates

**ECS020** m Lintel de granito Gris Mondariz de 10 cm de alto, cunha espesura de 20 cm, acabado aserrado nas caras vistas, cos cantos matados.
Subministración e colocación de lintel de pedra natural tipo granito Gris Mondariz de 10 cm de alto, cunha espesura de 20 cm, acabado aserrado nas caras vistas, cos cantos matados, recibido con morteiro de cemento M-5, para formación de oco en muro de cantaría. Incluso nivelamento e aplomado de pedras, labrado de cantos vistos, asento e rexuntado.
Inclúe: Replanteo do nivel de apoio. Extendido da capa de morteiro. Colocación. Nivelación. Trabado do dintel co muro. Rexuntado.
Criterio de medición de proxecto: Lonxitude do ancho do oco, medida segundo documentación gráfica de Proxecto, incrementada en 20 cm a cada lado.
Criterio de medición de obra: Medirase, con o ancho do oco, a lonxitude realmente executada segundo especificacións do Proxecto, incluíndo as entregas nos apoios.

| Código | Ud | Descrición | Rendemento | Prezo | Importe |
|---|---|---|---|---|---|
| mt06jdl020aa | m | Dintel de granito Gris Mondariz de sección rectangular labrada de 10x20 cm, acabado aserrado nas caras vistas, cos cantos matados, segundo UNE-EN 771-6. (material) | 1.000 | 17.66 | 17.66 |
| mt09mor010c | m³ | Morteiro de cemento CEM II/B-P 32,5 N tipo M-5, confecionado na obra con 250 kg/m³ de cemento e unha proporción en volume 1/6. (material) | 0.010 | 115.30 | 1.15 |
| mt08cem012a | kg | Cemento Portland CEM II/B-P 32,5 N, en sacos, segundo UNE-EN 197-1. (material) | 1.000 | 0.10 | 0.10 |
| mo020 | h | Oficial 1ª colocador de piedra natural. (man de obra) | 0.765 | 15.28 | 11.69 |
| mo055 | h | Axudante colocador de piedra natural. (man de obra) | 0.765 | 14.65 | 11.21 |
| % | % | Costes directos complementarios | 2 % | 41.81 | 0.84 |
|  |  | Custos directos |  |  | 42.65 |
