# Recheo e reparación de xuntas de muros de mampostería, sen mestrear, con morteiro de albanelería, de cal hidratado, metacaolín e area silícea, para reparación de elementos estruturais

- Propiedade do arquivo: CYPE INGENIEROS, S.A.
- Formato: FIEBDC-3/2002
- Divisa: EUR
- Custos indirectos: 3.00 %
- Gastos xerais: 13.00 %
- Beneficio industrial: 6.00 %
- IVE: 16.00 %

## E Estructuras

### EC Cantería

#### ECY Reparacións

**ECY010** m² Recheo e reparación de xuntas de muros de mampostería, sen mestrear, con morteiro de albanelería, de cal hidratado, metacaolín e area silícea, para reparación de elementos estruturais.
Aplicación manual mediante paleta de morteiro de albanelería, de cal hidratado, metacaolín e area silícea, de elevadas resistencias mecánicas e permeabilidade ó vapor de auga, para recheo e reparación de xuntas en muro de mampostería, en restauracións estructurais. Ata p/p de limpeza, saturación do soporte con auga a baixa presión e eliminación da auga sobrante con aire comprimido e limpeza final.
Inclúe: Limpeza previa da superficie. Saturación do soporte con auga. Eliminación da auga sobrante. Aplicación do morteiro. Limpeza final do elemento.
Criterio de medición de proxecto: Superficie medida segundo documentación gráfica de Proxecto.
Criterio de medición de obra: Medirase a superficie realmente executada segundo especificacións do Proxecto.

| Código | Ud | Descrición | Rendemento | Prezo | Importe |
|---|---|---|---|---|---|
| mt08aaa010a | m³ | Auga. (material) | 0.020 | 1.15 | 0.02 |
| mt09reh220a | kg | Morteiro de albanelería, composto por cal hidratado, metacaolín e area silícea; tipo M-5; con 7,5 N/mm² de resistencia a compresión segundo UNE-EN 1015-11; para uso en elementos ubicados no interior das construcións, suxetos a requisitos estruturais segundo UNE-EN 998-2. (material) | 15.000 | 1.56 | 23.40 |
| mo018 | h | Oficial 1ª construcción. (man de obra) | 0.607 | 15.28 | 9.27 |
| mo104 | h | Peón ordinario construcción. (man de obra) | 0.270 | 13.97 | 3.77 |
| % | % | Costes directos complementarios | 2 % | 36.46 | 0.73 |
|  |  | Custos directos |  |  | 37.19 |
