# Transporte, montaxe e desmontaxe en obra de equipo para inxección en traballos de consolidación de muros de mampostería

- Propiedade do arquivo: CYPE INGENIEROS, S.A.
- Formato: FIEBDC-3/2002
- Divisa: EUR
- Custos indirectos: 3.00 %
- Gastos xerais: 13.00 %
- Beneficio industrial: 6.00 %
- IVE: 16.00 %

## E Estructuras

### EC Cantería

#### ECY Reparacións

**ECY020** Ude Transporte, montaxe e desmontaxe en obra de equipo para inxección en traballos de consolidación de muros de mampostería.
Desprazamento, montaxe e desmontaxe en obra de equipo para inxección a baixa presión (máximo 1 atm en boquilla), inxectores e material complementario, en traballos de consolidación de muros de mampostería. At p/p de desprazamento do persoal especializado.
Inclúe: Montaxe do equipo. Desmontaxe do equipo.
Criterio de medición de proxecto: Número de unidades previstas, segundo documentación gráfica de Proxecto.
Criterio de medición de obra: Medirase o número de unidades realmente executadas segundo especificacións do Proxecto.

| Código | Ud | Descrición | Rendemento | Prezo | Importe |
|---|---|---|---|---|---|
| mq06eim040 | Ude | Transporte, posta en obra e retirada de equipo completo para realización de inxeccións para consolidación de muros de mampostería. (maquinaria) | 1.387 | 400.00 | 554.80 |
| % | % | Costes directos complementarios | 2 % | 554.80 | 11.10 |
|  |  | Custos directos |  |  | 565.90 |
