# Limpeza do interior das xuntas de muros de mampostería mediante auga a baixa presión

- Propiedade do arquivo: CYPE INGENIEROS, S.A.
- Formato: FIEBDC-3/2002
- Divisa: EUR
- Custos indirectos: 3.00 %
- Gastos xerais: 13.00 %
- Beneficio industrial: 6.00 %
- IVE: 16.00 %

## E Estructuras

### EC Cantería

#### ECY Reparacións

**ECY021** m Limpeza do interior das xuntas de muros de mampostería mediante auga a baixa presión, realizada antes e despois da colocación dos inxectores e do selado das xuntas, en trabajos de consolidación de muros de mampostería mediante inxeccións.
Limpeza da rede interior de xuntas en muros de mampostería mediante a aplicación de auga a baixa presión (máximo 1 atm en boquilla), realizada con equipo mecánico, antes e despois da colocación dos inxectores e do selado das xuntas, en traballos de consolidación de muros de mampostería mediante inxeccións.
Inclúe: Montaxe e preparación do equipo. Realización de probas para axuste dos parámetros de limpeza. Aplicación mecánica do chorro de auga a baixa presión. Desmontaxe do equipo. Limpeza. Retirada y acopio del material proyectado y los restos generados. Carga do material proxectado e os restos xerados sobre camión ou contedor.
Criterio de medición de proxecto: Lonxitude medida segundo documentación gráfica de Proxecto.
Criterio de medición de obra: Medirase a lonxitude realmente executada segundo especificacións do Proxecto.

| Código | Ud | Descrición | Rendemento | Prezo | Importe |
|---|---|---|---|---|---|
| mt08aaa010a | m³ | Auga. (material) | 0.100 | 1.15 | 0.12 |
| mq08lch020a | h | Equipo de chorro de agua a presión. (maquinaria) | 0.127 | 5.15 | 0.65 |
| mo103 | h | Peón especializado construcción. (man de obra) | 0.121 | 14.47 | 1.75 |
| % | % | Costes directos complementarios | 2 % | 2.52 | 0.05 |
|  |  | Custos directos |  |  | 2.57 |
