# Selado de xuntas e colocación, cada 30 cm, de inxectores externos de 15 a 20 mm de diámetro con morteiro de cal hidratada, en traballos de consolidación de muros de mampostería mediante inxecciónes

- Propiedade do arquivo: CYPE INGENIEROS, S.A.
- Formato: FIEBDC-3/2002
- Divisa: EUR
- Custos indirectos: 3.00 %
- Gastos xerais: 13.00 %
- Beneficio industrial: 6.00 %
- IVE: 16.00 %

## E Estructuras

### EC Cantería

#### ECY Reparacións

**ECY022** m Selado de xuntas e colocación, cada 30 cm, de inxectores externos de 15 a 20 mm de diámetro con morteiro de cal hidratada, en traballos de consolidación de muros de mampostería mediante inxecciónes.
Selado de xuntas en muros de mampostería con morteiro de cal hidratado, a fin de evitar a fuga da calea durante o proceso de inxección e permitir ó mesmo tempo a fixación dos inxectores externos de 15 a 20 mm de diámetro, colocados cada 30 cm, co mesmo material de selado; realizado en traballos de consolidación de muros de cachotaría mediante inxeccións. Ata p/p de colocación e retirada dos inxectores e eliminación do material de selado sobrante.
Inclúe: Selado superficial das xuntas. Fixación dos inxectores. Retirada dos inxectores. Eliminación do material de selado sobrante.
Criterio de medición de proxecto: Lonxitude medida segundo documentación gráfica de Proxecto.
Criterio de medición de obra: Medirase a lonxitude realmente executada segundo especificacións do Proxecto.

| Código | Ud | Descrición | Rendemento | Prezo | Importe |
|---|---|---|---|---|---|
| mt09reh121 | Ude | Tapón inxector externo. (material) | 3.000 | 0.43 | 1.29 |
| mt09reh122 | Ude | Inxector externo. (material) | 3.000 | 1.40 | 4.20 |
| mt09reh220a | kg | Morteiro de albanelería, composto por cal hidratado, metacaolín e area silícea; tipo M-5; con 7,5 N/mm² de resistencia a compresión segundo UNE-EN 1015-11; para uso en elementos ubicados no interior das construcións, suxetos a requisitos estruturais segundo UNE-EN 998-2. (material) | 5.000 | 1.56 | 7.80 |
| mo018 | h | Oficial 1ª construcción. (man de obra) | 0.539 | 15.28 | 8.24 |
| mo103 | h | Peón especializado construcción. (man de obra) | 0.607 | 14.47 | 8.78 |
| % | % | Costes directos complementarios | 2 % | 30.31 | 0.61 |
|  |  | Custos directos |  |  | 30.92 |
