# Tratamento superficial de consolidación de muro de mampostería

- Propiedade do arquivo: CYPE INGENIEROS, S.A.
- Formato: FIEBDC-3/2002
- Divisa: EUR
- Custos indirectos: 3.00 %
- Gastos xerais: 13.00 %
- Beneficio industrial: 6.00 %
- IVE: 16.00 %

## E Estructuras

### EC Cantería

#### ECY Reparacións

**ECY025** m² Tratamento superficial de consolidación de muro de mampostería, mediante a aplicación de unha man de calea incolora monocompoñente, a base de ésteres de ácido silícico, sobre a superficie deteriorada do muro.
Consolidación da superficie deteriorada de muro de cachotaría, a fin de recuperar a resistencia orixinal sen reducir a permeabilidade do elemento nin alterar o seu aspecto, mediante aplicación manual con rolete ou pistola, de unha man de calea incolora monocompoñente, a base de ésteres de ácido silícico, ata a saturación do elemento. Ata p/p de limpeza previa do soporte e eliminación do exceso de calea aplicada.
Inclúe: Limpeza da superficie soporte. Aplicación da man da calea. Eliminación do exceso de calea.
Criterio de medición de proxecto: Superficie medida segundo documentación gráfica de Proxecto.
Criterio de medición de obra: Medirase a superficie realmente executada segundo especificacións do Proxecto.

| Código | Ud | Descrición | Rendemento | Prezo | Importe |
|---|---|---|---|---|---|
| mt09reh370a | kg | Calea incolora monocompoñente, a base de ésteres de ácido silícico, para a consolidación superficial de elementos de pedra natural e morteiro sen reducir a permeabilidade nin alterar o aspecto. (material) | 1.000 | 41.38 | 41.38 |
| mo018 | h | Oficial 1ª construcción. (man de obra) | 0.270 | 15.28 | 4.13 |
| % | % | Costes directos complementarios | 2 % | 45.51 | 0.91 |
|  |  | Custos directos |  |  | 46.42 |
