# Reparación estrutural de muro de mampostería mediante a aplicación con paleta

- Propiedade do arquivo: CYPE INGENIEROS, S.A.
- Formato: FIEBDC-3/2002
- Divisa: EUR
- Custos indirectos: 3.00 %
- Gastos xerais: 13.00 %
- Beneficio industrial: 6.00 %
- IVE: 16.00 %

## E Estructuras

### EC Cantería

#### ECY Reparacións

**ECY030** m² Reparación estrutural de muro de mampostería mediante a aplicación con paleta, en capas sucesivas, de 20 mm de espesor total de morteiro de albanelería, de cal hidratado, metacaolín e area silícea, acabado fratasado.
Reparación estrutural de muro de cachotaría mediante a aplicación con paleta, en capas sucesivas, de 20 mm de grosor total de morteiro de albanelería, de cal hidratado, metacaolín e area silícea. Incluso p/p de limpeza, saturación do soporte con auga a baixa presión e eliminación da auga sobrante con aire comprimido, premisturado dás compoñentes, aplicación con paleta dunha primeira capa fina (2 a 3 mm de grosor) e posterior aplicación dás capas sucesivas, de 10 a 15 mm de grosor cada unha, colocando un reforzo de malla de fibra de vidro antiálcalis non centro do grosor total do morteiro, alisado da superficie e fratasado final con esponxa.
Inclúe: Limpeza previa da superficie. Saturación do soporte con auga. Eliminación da auga sobrante. Preparación da mezcla. Aplicación con paleta dunha fina capa de morteiro. Aplicación con paleta das capas sucesivas de morteiro. Colocación da malla. Alisado e fratasado final da superficie.
Criterio de medición de proxecto: Superficie medida segundo documentación gráfica de Proxecto.
Criterio de medición de obra: Medirase a superficie realmente executada segundo especificacións do Proxecto.

| Código | Ud | Descrición | Rendemento | Prezo | Importe |
|---|---|---|---|---|---|
| mt09var030a | m² | Malla de fibra de vidro tecida, con impregnación de PVC, de 10x10 mm de luz, antiálcalis, de 115 a 125 g/m² e 500 µ de espesor, para armar revocos tradicionais, enfoscados e morteiros. (material) | 1.100 | 1.55 | 1.71 |
| mt09reh220a | kg | Morteiro de albanelería, composto por cal hidratado, metacaolín e area silícea; tipo M-5; con 7,5 N/mm² de resistencia a compresión segundo UNE-EN 1015-11; para uso en elementos ubicados no interior das construcións, suxetos a requisitos estruturais segundo UNE-EN 998-2. (material) | 34.000 | 1.56 | 53.04 |
| mo018 | h | Oficial 1ª construcción. (man de obra) | 0.297 | 15.28 | 4.54 |
| mo104 | h | Peón ordinario construcción. (man de obra) | 0.297 | 13.97 | 4.15 |
| % | % | Costes directos complementarios | 2 % | 63.44 | 1.27 |
|  |  | Custos directos |  |  | 64.71 |
