# Bóveda de escaleira, ladrillo oco sinxelo, 24x11,5x4 cm, dous taboleiros

- Propiedade do arquivo: CYPE INGENIEROS, S.A.
- Formato: FIEBDC-3/2002
- Divisa: EUR
- Custos indirectos: 3.00 %
- Gastos xerais: 13.00 %
- Beneficio industrial: 6.00 %
- IVE: 16.00 %

## E Estructuras

### EF Fábrica

#### EFE Bóvedas

**EFE010** m² Bóveda de escaleira, ladrillo oco sinxelo, 24x11,5x4 cm, dous taboleiros.
Formación de bóveda de escaleira, formada por dous taboeiros de ladrillo cerámico oco sinxelo de 24x11,5x4 cm, para revestir, o primeiro recibido con pasta de xeso de construción B1 e o segundo recibido con pasta de cemento rápido. Incluso p/p de cimbras e apeos.
Inclúe: Replanteo e marcado de niveis de plantas, rellanos e peldañeado. Marcado nos muros da liña curva da bóveda. Formación de rozas nos paramentos onde inciden os extremos das bóvedas de cada tramo e de cada rellano. Realización dos dous taboleiros.
Criterio de medición de proxecto: Superficie medida polo seu intradós en verdadeira magnitude, segundo documentación gráfica de Proxecto, incluíndo as partes que se introducen nas rozas, remates de base e coroación se os houbera e a plementería ou recheo da bóveda.
Criterio de medición de obra: Medirase, en verdadeira magnitude, polo intradós, a superficie realmente executada segundo especificacións do Proxecto, incluíndo as partes que se introducen nas rozas e os remates de base e coronación, se os houbese.

| Código | Ud | Descrición | Rendemento | Prezo | Importe |
|---|---|---|---|---|---|
| mt09pye010b | m³ | Pasta de xeso de construción B1, segundo UNE-EN 13279-1. (material) | 0.015 | 78.89 | 1.18 |
| mt09pce030 | kg | Cemento rápido CNR4 segundo UNE 80309, en sacos. (material) | 20.000 | 0.07 | 1.40 |
| mt04lac010a | Ude | Ladrillo cerámico oco (rasilla), para revestir, 24x11,5x4 cm, segundo UNE-EN 771-1. (material) | 70.000 | 0.09 | 6.30 |
| mo019 | h | Oficial 1ª construcción en trabajos de albañilería. (man de obra) | 3.340 | 15.28 | 51.04 |
| mo105 | h | Peón ordinario construcción en trabajos de albañilería. (man de obra) | 1.670 | 13.97 | 23.33 |
| % | % | Costes directos complementarios | 2 % | 83.25 | 1.67 |
|  |  | Custos directos |  |  | 84.92 |
