# Recheo de trasdós de bóveda formado por formigón celular de cemento espumado, con medios manuais

- Propiedade do arquivo: CYPE INGENIEROS, S.A.
- Formato: FIEBDC-3/2002
- Divisa: EUR
- Custos indirectos: 3.00 %
- Gastos xerais: 13.00 %
- Beneficio industrial: 6.00 %
- IVE: 16.00 %

## E Estructuras

### EF Fábrica

#### EFE Bóvedas

**EFE021** m³ Recheo de trasdós de bóveda formado por formigón celular de cemento espumado, con medios manuais.
Execución de recheo de trasdós de bóveda formado por formigón celular de cemento espumado, con medios manuais. Incluso p/p de nivelado e enrasado da superficie.
Inclúe: Estendido do material de recheo en tongadas de espesura uniforme.
Criterio de medición de proxecto: Volumen medido segundo documentación gráfica de Proxecto.
Criterio de medición de obra: Medirase o volumen realmente executado segundo especificacións do Proxecto.

| Código | Ud | Descrición | Rendemento | Prezo | Importe |
|---|---|---|---|---|---|
| mt10hes010a | m³ | Formigón celular de cemento espumado, a base de cemento CEM II/A-P 32,5 R e aditivo aireante, resistencia a compresión maior o igual a 0,2 MPa, densidade 350 kg/m³ e conductividade térmica 0,093 W/(mK). (material) | 1.050 | 90.37 | 94.89 |
| mo018 | h | Oficial 1ª construcción. (man de obra) | 0.668 | 15.28 | 10.21 |
| mo104 | h | Peón ordinario construcción. (man de obra) | 1.336 | 13.97 | 18.66 |
| % | % | Costes directos complementarios | 2 % | 123.76 | 2.48 |
|  |  | Custos directos |  |  | 126.24 |
