# Arco estrutural de medio punto

- Propiedade do arquivo: CYPE INGENIEROS, S.A.
- Formato: FIEBDC-3/2002
- Divisa: EUR
- Custos indirectos: 3.00 %
- Gastos xerais: 13.00 %
- Beneficio industrial: 6.00 %
- IVE: 16.00 %

## E Estructuras

### EF Fábrica

#### EFR Arcos

**EFR010** Ude Arco estrutural de medio punto, cunha cara vista, luz ceibe de 90 cm, frecha de 45 cm, espesura de 12 cm e ancho de 24 cm; realizado con ladrillo cerámico cara vista perforado hidrofugado, salmón, acabado liso, 24x11,5x5 cm, recibido con morteiro de cemento M-7,5.
Execución de arco estrutural de medio punto, cunha cara vista, de 90 cm de luz libre e 45 cm de frecha, 12 cm de espesura e 24 cm de ancho, realizado con ladrillo cerámico cara vista perforado hidrofugado, salmón, acabado liso, 24x11,5x5 cm, recibido con morteiro de cemento M-7,5. Incluso p/p de montaje y desmontaje de cimbras e apeos, minguas, roturas, rexuntado, execución de encontros e pezas especiais.
Inclúe: Colocación de cimbras e apeos. Replanteo dos ladrillos. Marcado do perímetro. Colocación dos ladrillos. Limpeza do paramento. Retirada de cimbras e apeos. Retundido, refino y rejuntado del arco. Repaso do intradorso.
Criterio de medición de proxecto: Número de unidades previstas, segundo documentación gráfica de Proxecto.
Criterio de medición de obra: Medirase o número de unidades realmente executadas segundo especificacións do Proxecto.

| Código | Ud | Descrición | Rendemento | Prezo | Importe |
|---|---|---|---|---|---|
| mt05cvh010f | Ude | Ladrillo cerámico cara vista perforado hidrofugado, salmón, acabado liso, 24x11,5x5 cm, segundo UNE-EN 771-1. (material) | 24.000 | 0.13 | 3.12 |
| mt09mor010d | m³ | Morteiro de cemento CEM II/B-P 32,5 N tipo M-7,5, confecionado na obra con 300 kg/m³ de cemento e unha proporción en volume 1/5. (material) | 0.005 | 122.30 | 0.61 |
| mt08cim010aaa | m² | Cimbra de madeira de piñeiro, dimensionada para soportar una carga máxima de trabajo de 200 kg/m², amortizable en 1 uso, para formación de arco estrutural de medio punto. (material) | 0.339 | 51.00 | 17.29 |
| mo019 | h | Oficial 1ª construcción en trabajos de albañilería. (man de obra) | 1.511 | 15.28 | 23.09 |
| mo105 | h | Peón ordinario construcción en trabajos de albañilería. (man de obra) | 0.755 | 13.97 | 10.55 |
| mo015 | h | Oficial 1ª carpinteiro. (man de obra) | 0.378 | 15.53 | 5.87 |
| mo053 | h | Axudante carpinteiro. (man de obra) | 0.189 | 14.76 | 2.79 |
| % | % | Costes directos complementarios | 2 % | 63.32 | 1.27 |
|  |  | Custos directos |  |  | 64.59 |
