# Reparación de fisuras en estrutura de fábrica de ladrillo cerámico mediante o selado de xuntas e fisuras con morteiro bastardo de cemento CEM II/A-P 32,5 R

- Propiedade do arquivo: CYPE INGENIEROS, S.A.
- Formato: FIEBDC-3/2002
- Divisa: EUR
- Custos indirectos: 3.00 %
- Gastos xerais: 13.00 %
- Beneficio industrial: 6.00 %
- IVE: 16.00 %

## E Estructuras

### EF Fábrica

#### EFY Reparacións

**EFY010** m² Reparación de fisuras en estrutura de fábrica de ladrillo cerámico mediante o selado de xuntas e fisuras con morteiro bastardo de cemento CEM II/A-P 32,5 R, cal e area; tipo M-2,5; previo repicado e saneado da fábrica en elementos inestables.
Reparación de fisuras en estrutura de fábrica de ladrillo cerámico mediante o selado de xuntas e fisuras con morteiro bastardo de cemento CEM II/A-P 32,5 R, cal e area; tipo M-2,5; confeccionado en obra. Incluso p/p de limpeza e preparación da zona a tratar, repicado e saneado das partes inestables da fábrica, limpeza final, provisión, retirada e carga manual de cascallos sobre camión ou contedor.
Inclúe: Limpeza e preparación da zona a tratar. Repicado e saneado en elementos inestables. Limpeza de xuntas. Selado de xuntas e fisuras con morteiro. Retirada e acopio de entullos. Carga manual de cascallos sobre camión ou contedor.
Criterio de medición de proxecto: Superficie medida segundo documentación gráfica de Proxecto.
Criterio de medición de obra: Medirase a superficie realmente executada segundo especificacións do Proxecto.

| Código | Ud | Descrición | Rendemento | Prezo | Importe |
|---|---|---|---|---|---|
| mt09mor020a | m³ | Morteiro bastardo de cemento CEM II/A-P 32,5 R, cal e area, tipo M-2,5, confecionado na obra con 200 kg/m³ de cemento e unha proporción en volume 1:2:10. (material) | 0.006 | 144.10 | 0.86 |
| mo018 | h | Oficial 1ª construcción. (man de obra) | 0.397 | 15.28 | 6.07 |
| mo104 | h | Peón ordinario construcción. (man de obra) | 0.397 | 13.97 | 5.55 |
| % | % | Costes directos complementarios | 2 % | 12.48 | 0.25 |
|  |  | Custos directos |  |  | 12.73 |
