# Reparación de greta en estrutura de fábrica de ladrillo cerámico mediante o cosido con grapas de aceiro corrugado B 500 S

- Propiedade do arquivo: CYPE INGENIEROS, S.A.
- Formato: FIEBDC-3/2002
- Divisa: EUR
- Custos indirectos: 3.00 %
- Gastos xerais: 13.00 %
- Beneficio industrial: 6.00 %
- IVE: 16.00 %

## E Estructuras

### EF Fábrica

#### EFY Reparacións

**EFY020** m Reparación de greta en estrutura de fábrica de ladrillo cerámico mediante o cosido con grapas de aceiro corrugado B 500 S, de 8 mm de diámetro, colocadas cada 300 mm en trades previamente recheas con inxección de 3,5 kg/m de morteiro de resina epoxi e arena de sílice, de endurecemento rápido.
Reparación de greta en estrutura de fábrica de ladrillo cerámico mediante o cosido con grapas de aceiro corrugado B 500 S, de 8 mm de diámetro, colocadas cada 300 mm. Incluso p/p de limpeza e preparación da zona a reparar, replanteo da posición das grapas, execución das trades para introducir as grapas, inxección nas trades de 3,5 kg/m de morteiro de resina epoxi e arena de sílice, de endurecemento rápido, colocación con calzos das grapas, limpeza do morteiro sobrante, retirada dos calzos unha vez endurecido o morteiro, limpeza final, provisión, retirada e carga manual de cascallos sobre camión ou contedor.
Inclúe: Limpeza e preparación da zona a grampar. Replanteo da posición das grampas. Execución dos trades. Inxección do morteiro. Colocación das grampas. Retirada e acopio de entullos. Carga manual de cascallos sobre camión ou contedor.
Criterio de medición de proxecto: Lonxitue medida a eixos, segundo documentación gráfica de Proxecto.
Criterio de medición de obra: Medirase a lonxitude realmente executada segundo especificacións do Proxecto.

| Código | Ud | Descrición | Rendemento | Prezo | Importe |
|---|---|---|---|---|---|
| mt09reh330 | kg | Morteiro de resina epoxi con arena de sílice, de endurecemento rápido, para recheo de ancoraxes. (material) | 3.500 | 5.00 | 17.50 |
| mt07aco010c | kg | Aceiro en barras corrugadas, UNE-EN 10080 B 500 S, elaborado en taller e colocado en obra, diámetros varios. (material) | 0.500 | 1.00 | 0.50 |
| mq06eim010 | h | Equipo de inxección manual de morteiros fluídos e resinas. (maquinaria) | 0.416 | 1.54 | 0.64 |
| mq06eim020 | Ude | Boquilla de inxección para equipo de inxección manual de morteiros fluídos e resinas. (maquinaria) | 4.623 | 0.46 | 2.13 |
| op00tal010 |  | Taladro. | 1.000 | 0.00 | 0.00 |
| mo018 | h | Oficial 1ª construcción. (man de obra) | 0.993 | 15.28 | 15.17 |
| mo104 | h | Peón ordinario construcción. (man de obra) | 0.993 | 13.97 | 13.87 |
| % | % | Costes directos complementarios | 2 % | 49.81 | 1.00 |
|  |  | Custos directos |  |  | 50.81 |
