# Reparación estrutural de muro de fábrica mediante a aplicación por verquido de morteiro de albanelería

- Propiedade do arquivo: CYPE INGENIEROS, S.A.
- Formato: FIEBDC-3/2002
- Divisa: EUR
- Custos indirectos: 3.00 %
- Gastos xerais: 13.00 %
- Beneficio industrial: 6.00 %
- IVE: 16.00 %

## E Estructuras

### EF Fábrica

#### EFY Reparacións

**EFY030** m² Reparación estrutural de muro de fábrica mediante a aplicación por verquido de morteiro de albanelería, de cal hidratado, metacaolín e area silícea, misturado con gravilla (5-20 mm) en cantidades equivalentes ó 35% en peso do morteiro seco, cun grosor medio de 50 mm e armadura de reforzo con malla electrosoldada ME 20x20 Ø 5-5 B 500 T 6x2,20 UNE-EN 10080.
Reparación estrutural de muro de fábrica mediante a aplicación por verquido de morteiro de albanelería, de cal hidratado, metacaolín e area silícea, misturado con grixo (5-20 mm) en cantidades equivalentes ou 35% en peso do morteiro seco, cun grosor medio de 50 mm e armadura de reforzo con malla electrosoldada ME 20x20 Ø 5-5 B 500 T 6x2,20 UNE-EN 10080. Ata p/p de limpeza, saturación do soporte con auga a baixa presión e eliminación da auga sobrante con aire comprimido, premisturado das compoñentes, montaje del sistema de encofrado, verquido da mistura, desmontaje del sistema de encofrado e fratasado final con esponxa.
Inclúe: Limpeza previa da superficie. Saturación do soporte con auga. Eliminación da auga sobrante. Colocación da malla electrosoldada con separadores homologados. Montaje do sistema de encofrado. Preparación da mezcla. Vertedura e compactación do morteiro. Desmontaje del sistema de encofrado. Alisado e fratasado final da superficie.
Criterio de medición de proxecto: Superficie medida segundo documentación gráfica de Proxecto.
Criterio de medición de obra: Medirase a superficie realmente executada segundo especificacións do Proxecto.

| Código | Ud | Descrición | Rendemento | Prezo | Importe |
|---|---|---|---|---|---|
| mt08ema020a | m² | Sistema de encofrado a unha cara, para muros, formado por taboleiros de madeira hidrofugada aglomerada de 22 mm, ata 3 m de altura, incluso p/p de elementos para paso de instalacións. (material) | 1.000 | 32.88 | 32.88 |
| mt09reh240a | kg | Morteiro de albanelería, composto por cal hidratado, metacaolín e area silícea, tipo M-15 con 18 N/mm² de resistencia a compresión segundo UNE-EN 1015-11, para uso en elementos ubicados no interior das construcións, suxetos a requisitos estruturais segundo UNE-EN 998-2. (material) | 85.000 | 1.32 | 112.20 |
| mt07ame010d | m² | Malla electrosoldada ME 20x20 Ø 5-5 B 500 T 6x2,20 UNE-EN 10080. (material) | 1.200 | 1.53 | 1.84 |
| op00sie020 |  | Sierra de disco fijo, para mesa de trabajo. | 1.000 | 0.00 | 0.00 |
| mo018 | h | Oficial 1ª construcción. (man de obra) | 0.530 | 15.28 | 8.10 |
| mo103 | h | Peón especializado construcción. (man de obra) | 0.530 | 14.47 | 7.67 |
| % | % | Costes directos complementarios | 2 % | 162.69 | 3.25 |
|  |  | Custos directos |  |  | 165.94 |
