# Retacado mediante ladrillo cerámico perforado para revestir, 25x12x7 cm, recibido con morteiro de cemento M-5, para rechear os ocos existentes en muro de fábrica de 1/2 pé de espesor

- Propiedade do arquivo: CYPE INGENIEROS, S.A.
- Formato: FIEBDC-3/2002
- Divisa: EUR
- Custos indirectos: 3.00 %
- Gastos xerais: 13.00 %
- Beneficio industrial: 6.00 %
- IVE: 16.00 %

## E Estructuras

### EF Fábrica

#### EFY Reparacións

**EFY040** m² Retacado mediante ladrillo cerámico perforado para revestir, 25x12x7 cm, recibido con morteiro de cemento M-5, para rechear os ocos existentes en muro de fábrica de 1/2 pé de espesor.
Retacado mediante ladrillo cerámico perforado para revestir, 25x12x7 cm, recibido con morteiro de cemento M-5, para rechear os ocos existentes en muro de fábrica de 1/2 pé de espesor. Ata p/p de retirada dos ladrillos deteriorados, saneamento do muro existente, eliminación de restos con aire comprimido, humectación da superficie, colocación dos ladrillos, recheo de xuntas con morteiro, eliminación de rebabas de morteiro e limpeza da fábrica.
Inclúe: Retirada das pezas deterioradas. Saneado do elemento. Limpeza con aire comprimido. Humectación da superficie. Colocación dos ladrillos por fiadas a nivel. Rexuntado. Limpeza final.
Criterio de medición de proxecto: Superficie medida segundo documentación gráfica de Proxecto.
Criterio de medición de obra: Medirase a superficie realmente executada segundo especificacións do Proxecto.

| Código | Ud | Descrición | Rendemento | Prezo | Importe |
|---|---|---|---|---|---|
| mt04lpa010a | Ude | Ladrillo cerámico perforado para revestir, 25x12x7 cm, segundo UNE-EN 771-1. (material) | 51.450 | 0.11 | 5.66 |
| mt09mor010c | m³ | Morteiro de cemento CEM II/B-P 32,5 N tipo M-5, confecionado na obra con 250 kg/m³ de cemento e unha proporción en volume 1/6. (material) | 0.021 | 115.30 | 2.42 |
| mo018 | h | Oficial 1ª construcción. (man de obra) | 0.755 | 15.28 | 11.54 |
| mo072 | h | Axudante construcción. (man de obra) | 0.377 | 14.65 | 5.52 |
| % | % | Costes directos complementarios | 2 % | 25.14 | 0.50 |
|  |  | Custos directos |  |  | 25.64 |
