# Proxección en seco de chorro de partículas de material abrasivo (silicato de aluminio)

- Propiedade do arquivo: CYPE INGENIEROS, S.A.
- Formato: FIEBDC-3/2002
- Divisa: EUR
- Custos indirectos: 3.00 %
- Gastos xerais: 13.00 %
- Beneficio industrial: 6.00 %
- IVE: 16.00 %

## E Estructuras

### EH Formigón armado

#### EHK Preparación da superficie

**EHK040** m² Proxección en seco de chorro de partículas de material abrasivo (silicato de aluminio), para o saneado de armaduras de aceiro, en traballos de reparación de estruturas de formigón armado, ata acadar un grao de preparación Sa 2 ½ segundo UNE-EN ISO 8501-1.
Tratamento superficial de armaduras, con medios mecánicos, mediante proxección en seco de material abrasivo formado por partículas de silicato de aluminio, para proceder posteriormente á aplicación de produtos de reparación e/ou protección, eliminando a suciedade superficial, a ferruxe e toda sustancia que poida diminuir a adherencia entre as armaduras e o material de reparación a aplicar, ata acadar un grao de preparación Sa 2 ½ segundo UNE-EN ISO 8501-1. Incluso p/p de limpeza previa con disolución de tricloroetileno para eliminar graxas e aceites; transporte, montaxe e desmontaxe de equipo, limpeza, recollida do material proxectado e os restos xerados, provisión, retirada e carga manual dos restos xerados sobre camión ou contedor.
Inclúe: Aplicación do disolvente de graxas. Montaxe e preparación do equipo. Aplicación mecánica do chorro de abrasivo. Desmontaxe do equipo. Limpeza da superficie soporte. Retirada y acopio del material proyectado y los restos generados. Carga do material proxectado e os restos xerados sobre camión ou contedor.
Criterio de medición de proxecto: Superficie medida segundo documentación gráfica de Proxecto.
Criterio de medición de obra: Medirase a superficie realmente executada segundo especificacións do Proxecto.

| Código | Ud | Descrición | Rendemento | Prezo | Importe |
|---|---|---|---|---|---|
| mt08lim050 | l | Disolvente de tricloroetileno, para aceites, graxas e resinas. (material) | 0.100 | 9.65 | 0.97 |
| mt08lim010a | kg | Abrasivo para limpeza mediante chorro a presión, formado por partículas de silicato de aluminio. (material) | 3.500 | 0.25 | 0.88 |
| mq08lch010 | h | Equipo de chorro de area a presión. (maquinaria) | 0.141 | 2.86 | 0.40 |
| mo103 | h | Peón especializado construcción. (man de obra) | 0.397 | 14.47 | 5.74 |
| % | % | Costes directos complementarios | 2 % | 7.99 | 0.16 |
|  |  | Custos directos |  |  | 8.15 |
