# Estrutura de formigón armado

- Propiedade do arquivo: CYPE INGENIEROS, S.A.
- Formato: FIEBDC-3/2002
- Divisa: EUR
- Custos indirectos: 3.00 %
- Gastos xerais: 13.00 %
- Beneficio industrial: 6.00 %
- IVE: 16.00 %

## E Estructuras

### EH Formigón armado

#### EHR Forxados reticulares

**EHR021** m² Estrutura de formigón armado, realizada con formigón HA-25/B/20/IIa fabricado en central, e verquido con cubilote, volume total de formigón 0,22 m³/m², considerando un 30% de superficie macizada, e aceiro UNE-EN 10080 B 500 S, cunha contía total de 15 kg/m²; formada por: forxado reticular, horizontal, sobre sistema de encofrado continuo de madera; nervios "in situ" de 8 cm, intereixo 68 cm; casetón de EPS moldeado, de 60x60x16,5 cm, modelo C165, del sistema Basenet "DALIFORMA", para aligeramiento de forjado reticular de 20+5 cm de canto y 3,5 cm de recubrimiento inferior de hormigón; malla electrosoldada ME 20x20 en capa de compresión. Sen incluír repercusión de pilares.
Formación de estrutura de formigón armado, realizada con formigón HA-25/B/20/IIa fabricado en central, e verquido con cubilote, cun volume total de formigón 0,22 m³/m², considerando un 30% de superficie macizada, e aceiro UNE-EN 10080 B 500 S en zona de ábacos, trabes, nervios, zunchos e pilares cunha contía de 15 kg/m²; composta dos seguintes elementos: FORXADO RETICULAR: horizontal; nervios de formigón "in situ" de 8 cm, intereixo 68 cm; casetón de EPS moldeado, de 60x60x16,5 cm, modelo C165, del sistema Basenet "DALIFORMA", para aligeramiento de forjado reticular de 20+5 cm de canto y 3,5 cm de recubrimiento inferior de hormigón; capa de compresión de 5 cm de espesura, con armadura de reparto formada por malla electrosoldada ME 20x20, de 5 mm de diámetro; incluso p/p de macizado de capiteles, reforzo de ocos e zunchos perimetrais de planta, montaje y desmontaje del sistema de encofrado continuo con puntais, sopandas metálicas e superficie encofrante de madeira tratada reforzada con variñas e perfís. Sen incluír repercusión de pilares.
Inclúe: Replanteo del sistema de encofrado. Montaxe do encofrado. Replanteo da xeometría da pranta sobre o encofrado. Colocación de una primera alineación de plantillas sobre el encofrado. Introducción de los replanteadores de armaduras en los pivotes de la plantilla previstos para ello, a la distancia exacta que se quiera fijar al ancho del nervio. Fijación de los replanteadores mediante clavos de poliamida. Introducción de los separadores de armaduras en los huecos de los replanteadores. Fijación de los bloques aligerantes de EPS sobre la plantilla. Ejecución de las sucesivas alineaciones. Colocación das armaduras con separadores homologados. Vertido e compactación do formigón. Regleado e nivelación da capa de compresión. Curado do formigón. Desmontaje del sistema de encofrado. Reparación de defectos superficiais.
Criterio de medición de proxecto: Superficie medida en verdadeira magnitude dende as caras exteriores dos zunchos do perímetro, segundo documentación gráfica de Proxecto, deducindo os ocos de superficie maior de 6 m².
Criterio de medición de obra: Medirase, en verdadeira magnitude, dende as caras exteriores dos zunchos do perímetro, a superficie realmente executada segundo especificacións do Proxecto, deducindo os ocos de superficie maior de 6 m². Considéranse incluidos todos os elementos integrante da estrutura sinalados nos planos e detalles do Proxecto.

| Código | Ud | Descrición | Rendemento | Prezo | Importe |
|---|---|---|---|---|---|
| mt08efr010a | m² | Sistema de encofrado continuo para forxado reticular de formigón armado, con casetón perdido, ata 3 m de altura libre de planta, composto de: puntais, sopandas metálicas y superficie encofrante de madeira tratada reforzada con varillas e perfís. (material) | 1.100 | 17.58 | 19.34 |
| mt07cpd010a | Ude | Casetón de EPS moldeado, de 60x60x16,5 cm, modelo C165, del sistema Basenet "DALIFORMA", para aligeramiento de forjado reticular de 20+5 cm de canto y 3,5 cm de recubrimiento inferior de hormigón. (material) | 1.510 | 3.70 | 5.59 |
| mt07cpd020a | Ude | Repercusión, por m², de piezas especiales de polipropileno reciclado (plantillas, replanteadores, separadores de armaduras y clavos de poliamida), necesarias para el montaje del sistema Basenet "DALIFORMA", de aligeramiento de forjado reticular de 3,5 cm de recubrimiento inferior. (material) | 1.000 | 4.35 | 4.35 |
| mt07aco010c | kg | Aceiro en barras corrugadas, UNE-EN 10080 B 500 S, elaborado en taller e colocado en obra, diámetros varios. (material) | 15.000 | 1.00 | 15.00 |
| mt07ame010d | m² | Malla electrosoldada ME 20x20 Ø 5-5 B 500 T 6x2,20 UNE-EN 10080. (material) | 1.100 | 1.53 | 1.68 |
| mt10haf010nea | m³ | Formigón HA-25/B/20/IIa, fabricado en central. (material) | 0.206 | 74.27 | 15.30 |
| op00ciz020 |  | Cizalla para acero en barras corrugadas. | 1.000 | 0.00 | 0.00 |
| op00ata010 |  | Atadora de ferralla. | 1.000 | 0.00 | 0.00 |
| op00sie020 |  | Sierra de disco fijo, para mesa de trabajo. | 1.000 | 0.00 | 0.00 |
| au00auh010 |  | Cubilote. | 1.000 | 0.00 | 0.00 |
| au00auh040 |  | Vibrador de formigón, eléctrico. | 1.000 | 0.00 | 0.00 |
| mo040 | h | Oficial 1ª estructurista. (man de obra) | 0.446 | 15.28 | 6.81 |
| mo083 | h | Axudante estructurista. (man de obra) | 0.446 | 14.65 | 6.53 |
| % | % | Costes directos complementarios | 2 % | 74.60 | 1.49 |
|  |  | Custos directos |  |  | 76.09 |
