# Viga plana de formigón armado

- Propiedade do arquivo: CYPE INGENIEROS, S.A.
- Formato: FIEBDC-3/2002
- Divisa: EUR
- Custos indirectos: 3.00 %
- Gastos xerais: 13.00 %
- Beneficio industrial: 6.00 %
- IVE: 16.00 %

## E Estructuras

### EH Formigón armado

#### EHV Vigas

**EHV010** m³ Viga plana de formigón armado, realizada con formigón HA-25/B/20/IIa fabricado en central, e verquido con cubilote, e aceiro UNE-EN 10080 B 500 S, contía 150 kg/m³; montaxe e desmontaxe do sistema de encofrado de madeira, en planta de ata 3 m de altura libre.
Formación de viga plana de formigón armado, realizada con formigón HA-25/B/20/IIa fabricado en central, e verquido con cubilote, e aceiro UNE-EN 10080 B 500 S, cunha cuantía aproximada de 150 kg/m³, situada en planta de ata 3 m de altura libre. Montaxe e desmontaxe do sistema de encofrado continuo con puntais, sopandas metálicas e superficie encofrante de madeira tratada reforzada con varelas e perfís.
Inclúe: Replanteo. Montaje do sistema de encofrado. Colocación das armaduras con separadores homologados. Vertido e compactación do formigón. Curado do formigón. Desmontaje del sistema de encofrado. Reparación de defectos superficiais.
Criterio de medición de proxecto: Volumen medido segundo documentación gráfica de Proxecto.
Criterio de medición de obra: Medirase o volumen realmente executado segundo especificacións do Proxecto.

| Código | Ud | Descrición | Rendemento | Prezo | Importe |
|---|---|---|---|---|---|
| mt08eva010a | m² | Sistema de encofrado recuperable para la ejecución de vigas de hormigón para revestir, composto de: puntais metálicos telescópicos, sopandas metálicas y superficie encofrante de madeira tratada reforzada con varillas e perfís, ata 3 m de altura libre de planta. (material) | 3.500 | 22.40 | 78.40 |
| mt07aco020c | Ude | Separador homologado para vigas. (material) | 4.000 | 0.08 | 0.32 |
| mt07aco010c | kg | Aceiro en barras corrugadas, UNE-EN 10080 B 500 S, elaborado en taller e colocado en obra, diámetros varios. (material) | 150.000 | 1.00 | 150.00 |
| mt10haf010nea | m³ | Formigón HA-25/B/20/IIa, fabricado en central. (material) | 1.050 | 74.27 | 77.98 |
| op00ciz020 |  | Cizalla para acero en barras corrugadas. | 1.000 | 0.00 | 0.00 |
| op00ata010 |  | Atadora de ferralla. | 1.000 | 0.00 | 0.00 |
| op00sie020 |  | Sierra de disco fijo, para mesa de trabajo. | 1.000 | 0.00 | 0.00 |
| au00auh010 |  | Cubilote. | 1.000 | 0.00 | 0.00 |
| au00auh040 |  | Vibrador de formigón, eléctrico. | 1.000 | 0.00 | 0.00 |
| mo040 | h | Oficial 1ª estructurista. (man de obra) | 1.214 | 15.28 | 18.55 |
| mo083 | h | Axudante estructurista. (man de obra) | 1.214 | 14.65 | 17.79 |
| % | % | Costes directos complementarios | 2 % | 343.04 | 6.86 |
|  |  | Custos directos |  |  | 349.90 |
