# Conector de 12,5 cm de altura, fijado con cravos de disparo sobre vigas metálicas en forxados de lousa mixta de 12,5 cm de espesor mínimo

- Propiedade do arquivo: CYPE INGENIEROS, S.A.
- Formato: FIEBDC-3/2002
- Divisa: EUR
- Custos indirectos: 3.00 %
- Gastos xerais: 13.00 %
- Beneficio industrial: 6.00 %
- IVE: 16.00 %

## E Estructuras

### EH Formigón armado

#### EHX Forxados de lousa mixta

**EHX020** Ude Conector de 12,5 cm de altura, fijado con cravos de disparo sobre vigas metálicas en forxados de lousa mixta de 12,5 cm de espesor mínimo.
Suministro e montaxe de conector de aceiro galvanizado de 12,5 cm de altura, para a súa utilización sobre vigas metálicas en forxados de lousa mixta de 12,5 cm de espesor mínimo situados en ambente sen risco de corrosión; fixado mediante pistola con cravos de disparo de aceiro galvanizado. Incluso p/p de cartuchos de pólvora e demáis elementos necesarios para a súa colocación.
Inclúe: Replanteo e disposición de conectores. Fixación de conectores mediante disparo de cravos con pistola de cartuchos de pólvora.
Criterio de medición de proxecto: Número de unidades previstas, segundo documentación gráfica de Proxecto.
Criterio de medición de obra: Medirase o número de unidades realmente executadas segundo especificacións do Proxecto.

| Código | Ud | Descrición | Rendemento | Prezo | Importe |
|---|---|---|---|---|---|
| mt07cem010e | Ude | Conector en "L", de aceiro galvanizado, de 12,5 cm de altura, para fixar a estrutura de aceiro mediante cravado. (material) | 1.000 | 2.08 | 2.08 |
| mt07cem020 | Ude | Cravos de aceiro galvanizado, para aplicación con pistola. (material) | 2.000 | 0.26 | 0.52 |
| mt07cem030 | Ude | Cartucho de pólvora para fixación por disparo con cravadora. (material) | 2.000 | 0.17 | 0.34 |
| op00lla010 |  | Llave de impacto. | 1.000 | 0.00 | 0.00 |
| mo040 | h | Oficial 1ª estructurista. (man de obra) | 0.028 | 15.28 | 0.43 |
| mo083 | h | Axudante estructurista. (man de obra) | 0.028 | 14.65 | 0.41 |
| % | % | Costes directos complementarios | 2 % | 3.78 | 0.08 |
|  |  | Custos directos |  |  | 3.86 |
