# Reparación estrutural de elemento de formigón mediante aplicación manual de morteiro lixeiro modificado con polímeros e reforzado con fibras

- Propiedade do arquivo: CYPE INGENIEROS, S.A.
- Formato: FIEBDC-3/2002
- Divisa: EUR
- Custos indirectos: 3.00 %
- Gastos xerais: 13.00 %
- Beneficio industrial: 6.00 %
- IVE: 16.00 %

## E Estructuras

### EH Formigón armado

#### EHY Reparacións

**EHY020** m² Reparación estrutural de elemento de formigón mediante aplicación manual de morteiro lixeiro modificado con polímeros e reforzado con fibras, de retracción compensada, de clase R3 segundo UNE-EN 1504-3, en capa de 20 mm de grosor medio, acabado fratasado.
Aplicación manual de morteiro lixeiro modificado con polímeros e reforzado con fibras, de retracción compensada, cunha resistencia a compresión ás 24 horas maior de 12 N/mm² e un módulo de elasticidade maior de 15000 N/mm², de clase R3 segundo UNE-EN 1504-3, en capa de 20 mm de grosor medio, para reparación estrutural de elemento de formigón. Incluso p/p de humectación previa da superficie de formigón, preparación da mistura, perfilado de aristas, acabado superficial fratasado con esponxa ou fratás e curado.
Inclúe: Humectación da superficie soporte. Preparación da mezcla. Aplicación do produto. Curado.
Criterio de medición de proxecto: Superficie medida segundo documentación gráfica de Proxecto.
Criterio de medición de obra: Medirase a superficie realmente executada segundo especificacións do Proxecto.

| Código | Ud | Descrición | Rendemento | Prezo | Importe |
|---|---|---|---|---|---|
| mt09reh050a | kg | Morteiro alixeirado, modificado con polímeros e reforzado con fibras, de retracción compensada, para reparación estrutural do formigón, cunha resistencia a compresión ás 24 horas maior de 12 N/mm² e un módulo de elasticidade maior de 15000 N/mm², segundo requerimentos da norma UNE-EN 1504-3 para os morteiros da clase R3. (material) | 30.000 | 1.69 | 50.70 |
| mo018 | h | Oficial 1ª construcción. (man de obra) | 0.503 | 15.28 | 7.69 |
| mo104 | h | Peón ordinario construcción. (man de obra) | 0.503 | 13.97 | 7.03 |
| % | % | Costes directos complementarios | 2 % | 65.42 | 1.31 |
|  |  | Custos directos |  |  | 66.73 |
