# Reparación estrutural de elemento de formigón mediante aplicación manual de morteiro de elevadas prestacións mecánicas

- Propiedade do arquivo: CYPE INGENIEROS, S.A.
- Formato: FIEBDC-3/2002
- Divisa: EUR
- Custos indirectos: 3.00 %
- Gastos xerais: 13.00 %
- Beneficio industrial: 6.00 %
- IVE: 16.00 %

## E Estructuras

### EH Formigón armado

#### EHY Reparacións

**EHY021** m² Reparación estrutural de elemento de formigón mediante aplicación manual de morteiro de elevadas prestacións mecánicas, alto módulo de elasticidade e retracción compensada, reforzado con fibras e resistente ós sulfatos, consistencia fluida, de clase R4 segundo UNE-EN 1504-3, en capa de 40 mm de grosor medio.
Aplicación manual de morteiro de elevadas prestacións mecánicas, alto módulo de elasticidade e retracción compensada, reforzado con fibras e resistente ós sulfatos, de consistencia fluida, cunha resistencia a compresión ás 24 horas maior de 15 N/mm² e un módulo de elasticidade maior de 25000 N/mm², de clase R4 segundo UNE-EN 1504-3, en capa de 40 mm de grosor medio, para reparación estrutural de elemento de formigón. Incluso p/p de humectación previa da superficie de formigón, preparación da mistura, montaje y desmontaje del sistema de encofrado, e curado.
Inclúe: Montaje do sistema de encofrado. Preparación da mezcla. Aplicación do produto. Curado. Desmontaje del sistema de encofrado.
Criterio de medición de proxecto: Superficie medida segundo documentación gráfica de Proxecto.
Criterio de medición de obra: Medirase a superficie realmente executada segundo especificacións do Proxecto.

| Código | Ud | Descrición | Rendemento | Prezo | Importe |
|---|---|---|---|---|---|
| mt09reh070a | kg | Morteiro fluído, reforzado con fibras, de elevada resistencia mecánica, elevado módulo de elasticidade e retracción compensada, para reparación estrutural do formigón, segundo requerimentos da norma UNE-EN 1504-3 para os morteiros da clase R4, cunha resistencia a compresión ás 24 horas maior de 15 N/mm² e un módulo de elasticidade maior de 25000 N/mm². (material) | 76.000 | 1.27 | 96.52 |
| mt08eft010a | m² | Taboleiro aglomerado hidrófugo, de 19 mm de espesor. (material) | 1.100 | 7.45 | 8.20 |
| mt50spa080a | Ude | Puntal metálico telescópico, 3,00 m de altura, amortizable en 50 usos. (material) | 0.200 | 11.07 | 2.21 |
| mo018 | h | Oficial 1ª construcción. (man de obra) | 0.165 | 15.28 | 2.52 |
| mo104 | h | Peón ordinario construcción. (man de obra) | 0.165 | 13.97 | 2.31 |
| % | % | Costes directos complementarios | 2 % | 111.76 | 2.24 |
|  |  | Custos directos |  |  | 114.00 |
