# Reparación estrutural de elemento de formigón mediante aplicación manual de morteiro de reparación de dous compoñentes a base de resina epoxi

- Propiedade do arquivo: CYPE INGENIEROS, S.A.
- Formato: FIEBDC-3/2002
- Divisa: EUR
- Custos indirectos: 3.00 %
- Gastos xerais: 13.00 %
- Beneficio industrial: 6.00 %
- IVE: 16.00 %

## E Estructuras

### EH Formigón armado

#### EHY Reparacións

**EHY025** m² Reparación estrutural de elemento de formigón mediante aplicación manual de morteiro de reparación de dous compoñentes a base de resina epoxi, tixotrópico e con altas resistencias mecánicas, de clase R4 segundo UNE-EN 1504-3, en capa de 20 mm de grosor medio, acabado fratasado.
Aplicación manual de morteiro de reparación de dous compoñentes a base de resina epoxi, tixotrópico e con altas resistencias mecánicas, de clase R4 segundo UNE-EN 1504-3, en capa de 20 mm de grosor medio, para reparación estrutural de elemento de formigón. Ata p/p de preparación da mistura, perfilado de arestas e acabado superficial fratasado con esponxa ou fratás.
Inclúe: Preparación da mezcla. Aplicación do produto.
Criterio de medición de proxecto: Superficie medida segundo documentación gráfica de Proxecto.
Criterio de medición de obra: Medirase a superficie realmente executada segundo especificacións do Proxecto.

| Código | Ud | Descrición | Rendemento | Prezo | Importe |
|---|---|---|---|---|---|
| mt09reh170a | kg | Morteiro de reparación de dous compoñentes a base de resina epoxi, tixotrópico e con altas resistencias mecánicas, para reparación estrutural do formigón, segundo requerimentos da norma UNE-EN 1504-3 para os morteiros da clase R4. (material) | 38.000 | 6.55 | 248.90 |
| mo018 | h | Oficial 1ª construcción. (man de obra) | 0.503 | 15.28 | 7.69 |
| mo104 | h | Peón ordinario construcción. (man de obra) | 0.503 | 13.97 | 7.03 |
| % | % | Costes directos complementarios | 2 % | 263.62 | 5.27 |
|  |  | Custos directos |  |  | 268.89 |
