# Ancoraxe ou fixación para reparación non estrutural en edificios e estruturas de formigón, mediante aplicación manual de morteiro cementoso, de fraguado rápido (5 minutos), acabado alisado

- Propiedade do arquivo: CYPE INGENIEROS, S.A.
- Formato: FIEBDC-3/2002
- Divisa: EUR
- Custos indirectos: 3.00 %
- Gastos xerais: 13.00 %
- Beneficio industrial: 6.00 %
- IVE: 16.00 %

## E Estructuras

### EH Formigón armado

#### EHY Reparacións

**EHY032** m³ Ancoraxe ou fixación para reparación non estrutural en edificios e estruturas de formigón, mediante aplicación manual de morteiro cementoso, de fraguado rápido (5 minutos), acabado alisado.
Aplicación manual de morteiro cementoso, de fraguado rápido (5 minutos), para execución de ancoraxe ou fixación en reparación non estrutural de edificios e estruturas de formigón. Ata p/p de humectación previa da superficie de formigón, preparación da mistura, acabado superficial alisado con aplanadora e curado.
Inclúe: Humectación da superficie soporte. Preparación da mezcla. Aplicación do produto. Curado.
Criterio de medición de proxecto: Volumen medido segundo documentación gráfica de Proxecto.
Criterio de medición de obra: Medirase o volumen realmente executado segundo especificacións do Proxecto.

| Código | Ud | Descrición | Rendemento | Prezo | Importe |
|---|---|---|---|---|---|
| mt09reh096a | kg | Morteiro cementoso, de fraguado rápido (5 minutos), para ancoraxes e fixacións en reparacións non estructurais do formigón, cunha resistencia a compresión a 28 días maior de 50 N/mm², segundo UNE-EN 1504-6. (material) | 2100.000 | 2.12 | 4452.00 |
| mo018 | h | Oficial 1ª construcción. (man de obra) | 33.096 | 15.28 | 505.71 |
| mo104 | h | Peón ordinario construcción. (man de obra) | 33.096 | 13.97 | 462.35 |
| % | % | Costes directos complementarios | 2 % | 5420.06 | 108.40 |
|  |  | Custos directos |  |  | 5528.46 |
