# Reparación de superficies danadas en estrutura de formigón mediante aplicación manual de morteiro a base de cemento hidráulico

- Propiedade do arquivo: CYPE INGENIEROS, S.A.
- Formato: FIEBDC-3/2002
- Divisa: EUR
- Custos indirectos: 3.00 %
- Gastos xerais: 13.00 %
- Beneficio industrial: 6.00 %
- IVE: 16.00 %

## E Estructuras

### EH Formigón armado

#### EHY Reparacións

**EHY034** m² Reparación de superficies danadas en estrutura de formigón mediante aplicación manual de morteiro a base de cemento hidráulico, modificado con polímeros, de clase R2 segundo UNE-EN 1504-3, en capa de 3 mm de grosor medio, acabado fratasado.
Aplicación manual de morteiro a base de cemento hidráulico, modificado con polímeros, de clase R2 segundo UNE-EN 1504-3, en capa de 3 mm de grosor medio, para reparación de superficies danadas en estruturas de formigón. Ata p/p de humectación previa da superficie de formigón, preparación da mistura, perfilado de arestas, acabado superficial fratasado con esponxa ou fratás e curado.
Inclúe: Humectación da superficie soporte. Preparación da mezcla. Aplicación do produto. Curado.
Criterio de medición de proxecto: Superficie medida segundo documentación gráfica de Proxecto.
Criterio de medición de obra: Medirase a superficie realmente executada segundo especificacións do Proxecto.

| Código | Ud | Descrición | Rendemento | Prezo | Importe |
|---|---|---|---|---|---|
| mt09reh094a | kg | Morteiro a base de cemento hidráulico, modificado con polímeros, para reparación superficial e acabado de estruturas de formigón, aplicable en capa de 1 a 5 mm de grosor medio, segundo requerimentos da norma UNE-EN 1504-3 para os morteiros da clase R2, cunha resistencia a compresión a 28 días maior de 24,2 N/mm². (material) | 5.400 | 1.04 | 5.62 |
| mo018 | h | Oficial 1ª construcción. (man de obra) | 0.503 | 15.28 | 7.69 |
| mo104 | h | Peón ordinario construcción. (man de obra) | 0.503 | 13.97 | 7.03 |
| % | % | Costes directos complementarios | 2 % | 20.34 | 0.41 |
|  |  | Custos directos |  |  | 20.75 |
