# Retirada do material de selado existente en xunta de dilatación de estrutura e limpeza posterior

- Propiedade do arquivo: CYPE INGENIEROS, S.A.
- Formato: FIEBDC-3/2002
- Divisa: EUR
- Custos indirectos: 3.00 %
- Gastos xerais: 13.00 %
- Beneficio industrial: 6.00 %
- IVE: 16.00 %

## E Estructuras

### EH Formigón armado

#### EHY Reparacións

**EHY040** m Retirada do material de selado existente en xunta de dilatación de estrutura e limpeza posterior.
Saneado de xunta de dilatación de estrutura, retirando o material de selado existente no seu interior mediante amoladora equipada con disco de corte de diamante. Incluso p/p de limpeza posterior mediante aspirado dos restos, eliminación do pó xerado durante os traballos, provisión, retirada e carga manual de cascallos e restos xerados sobre camión ou contedor.
Inclúe: Retirada do material de selado. Limpeza mediante aspirado dos restos. Retirada e provisión dos restos xerados. Carga manual dos restos xerados sobre camión ou contedor.
Criterio de medición de proxecto: Lonxitude medida segundo documentación gráfica de Proxecto.
Criterio de medición de obra: Medirase a lonxitude realmente executada segundo especificacións do Proxecto.

| Código | Ud | Descrición | Rendemento | Prezo | Importe |
|---|---|---|---|---|---|
| op00asp010 |  | Aspirador. | 1.000 | 0.00 | 0.00 |
| op00amo010 |  | Amoladora o radial. | 1.000 | 0.00 | 0.00 |
| mo018 | h | Oficial 1ª construcción. (man de obra) | 0.463 | 15.28 | 7.07 |
| mo104 | h | Peón ordinario construcción. (man de obra) | 0.463 | 13.97 | 6.47 |
| % | % | Costes directos complementarios | 2 % | 13.54 | 0.27 |
|  |  | Custos directos |  |  | 13.81 |
