# Reparación integral de xunta de dilatación de estrutura de formigón

- Propiedade do arquivo: CYPE INGENIEROS, S.A.
- Formato: FIEBDC-3/2002
- Divisa: EUR
- Custos indirectos: 3.00 %
- Gastos xerais: 13.00 %
- Beneficio industrial: 6.00 %
- IVE: 16.00 %

## E Estructuras

### EH Formigón armado

#### EHY Reparacións

**EHY041** m Reparación integral de xunta de dilatación de estrutura de formigón, con 6 kg/m de morteiro de reparación a base de ligantes hidráulicos e resinas, previo picado da superficie soporte e posterior aplicación de 0,18 kg/m de leitada de dúas compoñentes a base de resina epoxi coma ponte de unión.
Reparación integral de xunta de dilatación de estrutura de formigón, aplicando 6 kg/m de morteiro de reparación a base de ligantes hidráulicos e resinas, nunha franxa aproximada de 5 cm a cada lado da xunta. Incluso p/p de picado da superficie de formigón, limpeza, colocación de encofrado para formación de xuntas, aplicación 0,18 kg/m de leitada de dúas compoñentes a base de resina epoxi coma ponte de unión, perfilado de cantos, provisión, retirada e carga manual de cascallos e restos xerados sobre camión ou contedor.
Inclúe: Picado da superficie do formigón. Limpeza. Colocación do encofrado para formación de xunta. Preparación das misturas. Aplicación da ponte de unión. Aplicación do morteiro de reparación. Perfilado de bordes. Curado.
Criterio de medición de proxecto: Lonxitude medida segundo documentación gráfica de Proxecto.
Criterio de medición de obra: Medirase a lonxitude realmente executada segundo especificacións do Proxecto.

| Código | Ud | Descrición | Rendemento | Prezo | Importe |
|---|---|---|---|---|---|
| mt09reh040a | kg | Ponte de unión de dous compoñentes a base de resina epoxi, para mellorar a adherencia entre formigón ou morteiro fresco e formigón ou morteiro endurecido, e como imprimación de barreira para protección de armaduras. (material) | 0.180 | 9.63 | 1.73 |
| mt09reh150 | kg | Morteiro de reparación de retracción compensada, impermeable á auga e permeable ó vapor de auga, composto por cemento, area de cuarzo, resinas, adicións e fibras sintéticas, para aplicar sobre elementos estruturales de formigón. (material) | 6.000 | 1.02 | 6.12 |
| mq05mai040 | h | Martelo eléctrico. (maquinaria) | 0.220 | 2.80 | 0.62 |
| mo018 | h | Oficial 1ª construcción. (man de obra) | 0.397 | 15.28 | 6.07 |
| mo103 | h | Peón especializado construcción. (man de obra) | 0.397 | 14.47 | 5.74 |
| % | % | Costes directos complementarios | 2 % | 20.28 | 0.41 |
|  |  | Custos directos |  |  | 20.69 |
