# Reparación integral de xunta de dilatación de estrutura de formigón

- Propiedade do arquivo: CYPE INGENIEROS, S.A.
- Formato: FIEBDC-3/2002
- Divisa: EUR
- Custos indirectos: 3.00 %
- Gastos xerais: 13.00 %
- Beneficio industrial: 6.00 %
- IVE: 16.00 %

## E Estructuras

### EH Formigón armado

#### EHY Reparacións

**EHY043** m Reparación integral de xunta de dilatación de estrutura de formigón, con 6 kg/m de morteiro de reparación de dous compoñentes a base de resina epoxi, tixotrópico e con altas resistencias mecánicas, previo picado da superficie soporte e posterior aplicación de 0,18 kg/m de ponte de unión de dous compoñentes a base de resina epoxi, coma ponte de unión.
Reparación integral de xunta de dilatación de estrutura de formigón, aplicando 6 kg/m de morteiro de reparación de dous compoñentes a base de resina epoxi, tixotrópico e con altas resistencias mecánicas, nunha franxa aproximada de 5 cm a cada lado da xunta. Incluso p/p de picado da superficie de formigón, limpeza, colocación de encofrado para formación de xuntas, aplicación 0,18 kg/m de ponte de unión de dous compoñentes a base de resina epoxi, coma ponte de unión; perfilado de cantos, provisión, retirada e carga manual de cascallos e restos xerados sobre camión ou contedor.
Inclúe: Picado da superficie do formigón. Limpeza. Colocación do encofrado para formación de xunta. Preparación das misturas. Aplicación da ponte de unión. Aplicación do morteiro de reparación. Perfilado de bordes. Curado.
Criterio de medición de proxecto: Lonxitude medida segundo documentación gráfica de Proxecto.
Criterio de medición de obra: Medirase a lonxitude realmente executada segundo especificacións do Proxecto.

| Código | Ud | Descrición | Rendemento | Prezo | Importe |
|---|---|---|---|---|---|
| mt09reh040a | kg | Ponte de unión de dous compoñentes a base de resina epoxi, para mellorar a adherencia entre formigón ou morteiro fresco e formigón ou morteiro endurecido, e como imprimación de barreira para protección de armaduras. (material) | 0.180 | 9.63 | 1.73 |
| mt09reh170a | kg | Morteiro de reparación de dous compoñentes a base de resina epoxi, tixotrópico e con altas resistencias mecánicas, para reparación estrutural do formigón, segundo requerimentos da norma UNE-EN 1504-3 para os morteiros da clase R4. (material) | 6.000 | 6.55 | 39.30 |
| mq05mai040 | h | Martelo eléctrico. (maquinaria) | 0.220 | 2.80 | 0.62 |
| mo018 | h | Oficial 1ª construcción. (man de obra) | 0.397 | 15.28 | 6.07 |
| mo103 | h | Peón especializado construcción. (man de obra) | 0.397 | 14.47 | 5.74 |
| % | % | Costes directos complementarios | 2 % | 53.46 | 1.07 |
|  |  | Custos directos |  |  | 54.53 |
