# Impregnación incolora inhibidora da corrosión

- Propiedade do arquivo: CYPE INGENIEROS, S.A.
- Formato: FIEBDC-3/2002
- Divisa: EUR
- Custos indirectos: 3.00 %
- Gastos xerais: 13.00 %
- Beneficio industrial: 6.00 %
- IVE: 16.00 %

## E Estructuras

### EH Formigón armado

#### EHY Reparacións

**EHY052** m² Impregnación incolora inhibidora da corrosión, de baixa viscosidade, a base de silano organofuncional, coma protección superficial do formigón armado fronte á corrosión, aplicada en 2 capas, con 0,3 kg/m² de consumo medio por capa.
Aplicación de impregnación incolora inhibidora da corrosión, de baixa viscosidade, a base de silano organofuncional, sobre superficie de formigón armado, para a obtención dunha capa protectora fronte á corrosión das armaduras e permeable ó vapor de auga, aplicada manualmente con brocha ou rodillo en 2 capas, con 0,3 kg/m² de consumo medio por capa. Incluso p/p de limpeza previa do soporte con eliminación do pó e as partículas soltas.
Inclúe: Limpeza da superficie soporte. Aplicación do produto.
Criterio de medición de proxecto: Superficie medida segundo documentación gráfica de Proxecto.
Criterio de medición de obra: Medirase a superficie realmente executada segundo especificacións do Proxecto.

| Código | Ud | Descrición | Rendemento | Prezo | Importe |
|---|---|---|---|---|---|
| mt09reh200a | kg | Impregnación incolora inhibidora da corrosión, de baixa viscosidade, a base de silano organofuncional, para a protección fronte á corrosión do formigón armado, pretensado ou postensado, segundo UNE-EN 1504-2. (material) | 0.600 | 54.67 | 32.80 |
| mo018 | h | Oficial 1ª construcción. (man de obra) | 0.199 | 15.28 | 3.04 |
| mo104 | h | Peón ordinario construcción. (man de obra) | 0.199 | 13.97 | 2.78 |
| % | % | Costes directos complementarios | 2 % | 38.62 | 0.77 |
|  |  | Custos directos |  |  | 39.39 |
