# Morteiro de cemento con arena de sílice e aditivos especiais aplicado sobre ánodos de malla de titanio

- Propiedade do arquivo: CYPE INGENIEROS, S.A.
- Formato: FIEBDC-3/2002
- Divisa: EUR
- Custos indirectos: 3.00 %
- Gastos xerais: 13.00 %
- Beneficio industrial: 6.00 %
- IVE: 16.00 %

## E Estructuras

### EH Formigón armado

#### EHY Reparacións

**EHY053** m² Morteiro de cemento con arena de sílice e aditivos especiais aplicado sobre ánodos de malla de titanio, para la protección catódica de estructuras de formigón armado fronte á corrosión, proxectado en 2 capas, ata acadar 10 mm de grosor total.
Aplicación de morteiro de cemento con arena de sílice e aditivos especiais, proxectado en 2 capas, ata acadar 10 mm de grosor total, coma revestimento do ánodo de malla de titanio, para a protección catódica por corrente impresa de estruturas de formigón armado, fronte á corrosión. Incluso instalación do ánodo de malla, p/p de limpeza previa da superficie, soportes de plástico para a malla e cables de alimentación eléctrica conectados cada 1,5 m.
Inclúe: Limpeza da superficie soporte. Colocación dos ánodos de malla sobre soportes de prástico. Colocación de cabres de alimentación. Proxección do morteiro. Curado.
Criterio de medición de proxecto: Superficie medida segundo documentación gráfica de Proxecto.
Criterio de medición de obra: Medirase a superficie realmente executada segundo especificacións do Proxecto.

| Código | Ud | Descrición | Rendemento | Prezo | Importe |
|---|---|---|---|---|---|
| mt09reh210 | kg | Morteiro de cemento con arena de sílice de granulometría compensada e aditivos especiais, para proxectar sobre ánodos de malla na protección catódica de estruturas de formigón armado. (material) | 20.000 | 1.90 | 38.00 |
| mt09reh211 | m² | Ánodo de malla de titanio cunha pureza do 99%, incluso p/p de soportes de plástico e cabres de alimentación eléctrica conectados cada 1,5 m. (material) | 1.000 | 37.10 | 37.10 |
| mo018 | h | Oficial 1ª construcción. (man de obra) | 0.728 | 15.28 | 11.12 |
| mo103 | h | Peón especializado construcción. (man de obra) | 1.059 | 14.47 | 15.32 |
| % | % | Costes directos complementarios | 2 % | 101.54 | 2.03 |
|  |  | Custos directos |  |  | 103.57 |
