# Transporte, montaxe e desmontaxe en obra de equipo completo para inxección de resinas en reparación estrutural de elemento de formigón

- Propiedade do arquivo: CYPE INGENIEROS, S.A.
- Formato: FIEBDC-3/2002
- Divisa: EUR
- Custos indirectos: 3.00 %
- Gastos xerais: 13.00 %
- Beneficio industrial: 6.00 %
- IVE: 16.00 %

## E Estructuras

### EH Formigón armado

#### EHY Reparacións

**EHY060** Ude Transporte, montaxe e desmontaxe en obra de equipo completo para inxección de resinas en reparación estrutural de elemento de formigón.
Desprazamento, montaxe e desmontaxe en obra de equipo completo para inxección de resinas en reparación estrutural de elemento de formigón. Incluso p/p de desprazamento do persoal especializado.
Inclúe: Montaxe do equipo. Desmontaxe do equipo.
Criterio de medición de proxecto: Número de unidades previstas, segundo documentación gráfica de Proxecto.
Criterio de medición de obra: Medirase o número de unidades realmente executadas segundo especificacións do Proxecto.

| Código | Ud | Descrición | Rendemento | Prezo | Importe |
|---|---|---|---|---|---|
| mq06eim030 | Ude | Transporte, posta en obra e retirada de equipo completo para realización de inxeccións de morteiros fluídos e resinas. (maquinaria) | 1.387 | 600.00 | 832.20 |
| % | % | Costes directos complementarios | 2 % | 832.20 | 16.64 |
|  |  | Custos directos |  |  | 848.84 |
