# Apertura en caixa de fisura en elemento de formigón, mediante amoladora angular equipada con disco de corte de diamante, ata acadar un ancho e profundidade aproximados de 10 mm

- Propiedade do arquivo: CYPE INGENIEROS, S.A.
- Formato: FIEBDC-3/2002
- Divisa: EUR
- Custos indirectos: 3.00 %
- Gastos xerais: 13.00 %
- Beneficio industrial: 6.00 %
- IVE: 16.00 %

## E Estructuras

### EH Formigón armado

#### EHY Reparacións

**EHY061** m Apertura en caixa de fisura en elemento de formigón, mediante amoladora angular equipada con disco de corte de diamante, ata acadar un ancho e profundidade aproximados de 10 mm.
Apertura en caixa de fisura en elemento de formigón, mediante amoladora angular equipada con disco de corte de diamante, ata acadar un ancho e profundidade aproximados de 10 mm, con obxeto de incrementar a adherencia do material de selado ó soporte, permitíndose así o confinamiento do material de selado.
Inclúe: Corte e preparación da fisura.
Criterio de medición de proxecto: Lonxitude medida segundo documentación gráfica de Proxecto.
Criterio de medición de obra: Medirase a lonxitude realmente executada segundo especificacións do Proxecto.

| Código | Ud | Descrición | Rendemento | Prezo | Importe |
|---|---|---|---|---|---|
| op00amo010 |  | Amoladora o radial. | 1.000 | 0.00 | 0.00 |
| mo103 | h | Peón especializado construcción. (man de obra) | 0.132 | 14.47 | 1.91 |
| % | % | Costes directos complementarios | 2 % | 1.91 | 0.04 |
|  |  | Custos directos |  |  | 1.95 |
