# Limpeza do interior de fisura en elemento de formigón dos restos de pó mediante inxección de aire a presión

- Propiedade do arquivo: CYPE INGENIEROS, S.A.
- Formato: FIEBDC-3/2002
- Divisa: EUR
- Custos indirectos: 3.00 %
- Gastos xerais: 13.00 %
- Beneficio industrial: 6.00 %
- IVE: 16.00 %

## E Estructuras

### EH Formigón armado

#### EHY Reparacións

**EHY062** m Limpeza do interior de fisura en elemento de formigón dos restos de pó mediante inxección de aire a presión.
Limpeza do interior de fisura en elemento de formigón mediante inxección de aire a presión, quedando o interior e a superficie a ambos lados da fisura libres de pó, restos de pinturas, desencofrantes ou calquera material que poida impedir a correcta adherencia do material de selado superficial.
Inclúe: Montaxe e preparación do equipo. Realización de probas para axuste dos parámetros de limpeza. Aplicación mecánica do chorro de aire a presión. Desmontaxe do equipo. Limpeza. Retirada e provisión dos restos xerados. Carga dos restos xerados sobre camión ou contedor.
Criterio de medición de proxecto: Lonxitude medida segundo documentación gráfica de Proxecto.
Criterio de medición de obra: Medirase a lonxitude realmente executada segundo especificacións do Proxecto.

| Código | Ud | Descrición | Rendemento | Prezo | Importe |
|---|---|---|---|---|---|
| mq08lch030 | h | Equipo de chorro de aire a presión. (maquinaria) | 0.212 | 2.85 | 0.60 |
| mo103 | h | Peón especializado construcción. (man de obra) | 0.199 | 14.47 | 2.88 |
| % | % | Costes directos complementarios | 2 % | 3.48 | 0.07 |
|  |  | Custos directos |  |  | 3.55 |
