# Colocación, cada 20 cm

- Propiedade do arquivo: CYPE INGENIEROS, S.A.
- Formato: FIEBDC-3/2002
- Divisa: EUR
- Custos indirectos: 3.00 %
- Gastos xerais: 13.00 %
- Beneficio industrial: 6.00 %
- IVE: 16.00 %

## E Estructuras

### EH Formigón armado

#### EHY Reparacións

**EHY063** m Colocación, cada 20 cm, de inxectores externos con adhesivo tixotrópico de dous compoñentes a base de resina epoxi, en fisura de elemento de formigón, e selado superficial da fisura, co mesmo material.
Fixación de inxectores externos, colocados cada 20 cm sobre fisura en elemento de formigón, con adhesivo tixotrópico de dous compoñentes a base de resina epoxi, e selado superficial da fisura, co mesmo material, a fin de evitar a fuga da calea durante o proceso de inxección. Ata p/p de retirada dos inxectores e eliminación do material de selado sobrante, ó finalizar os traballos.
Inclúe: Selado superficial da fisura. Replanteo. Fixación dos inxectores. Retirada dos inxectores. Eliminación do material de selado sobrante.
Criterio de medición de proxecto: Lonxitude medida segundo documentación gráfica de Proxecto.
Criterio de medición de obra: Medirase a lonxitude realmente executada segundo especificacións do Proxecto.

| Código | Ud | Descrición | Rendemento | Prezo | Importe |
|---|---|---|---|---|---|
| mt09reh121 | Ude | Tapón inxector externo. (material) | 5.000 | 0.43 | 2.15 |
| mt09reh122 | Ude | Inxector externo. (material) | 5.000 | 1.40 | 7.00 |
| mt09reh120a | kg | Adhesivo tixotrópico de dous compoñentes a base de resina epoxi, para a correcta unión entre o formigón fresco e o formigón endurecido ou para mellorar a adherencia do formigón endurecido e o aceiro, segundo UNE-EN 1504-7. (material) | 0.425 | 12.90 | 5.48 |
| mo018 | h | Oficial 1ª construcción. (man de obra) | 0.563 | 15.28 | 8.60 |
| mo103 | h | Peón especializado construcción. (man de obra) | 0.596 | 14.47 | 8.62 |
| % | % | Costes directos complementarios | 2 % | 31.85 | 0.64 |
|  |  | Custos directos |  |  | 32.49 |
