# Colocación de inxectores internos de polietileno cada 20 cm

- Propiedade do arquivo: CYPE INGENIEROS, S.A.
- Formato: FIEBDC-3/2002
- Divisa: EUR
- Custos indirectos: 3.00 %
- Gastos xerais: 13.00 %
- Beneficio industrial: 6.00 %
- IVE: 16.00 %

## E Estructuras

### EH Formigón armado

#### EHY Reparacións

**EHY064** m Colocación de inxectores internos de polietileno cada 20 cm, en fisura de elemento de formigón, dentro de trades de entre 6 e 25 mm de diámetro, secantes ó plano da fisura, realizados a tresbolillo; e selado superficial da fisura con adhesivo tixotrópico de dous compoñentes a base de resina epoxi.
Fixación dos inxectores internos de polietileno en fisura de elemento de formigón, dentro de trades de entre 6 e 25 mm de diámetro, secantes ó plano da fisura, realizados a tresbolillo cada 20 cm, e selado superficial da fisura con adhesivo tixotrópico de dous compoñentes a base de resina epoxi, a fin de evitar a fuga da calea durante o proceso de inxección. Ata p/p de colocación e retirada dos inxectores, e eliminación do material de selado sobrante, ó finalizar os traballos.
Inclúe: Selado superficial da fisura. Replanteo. Realización dos trades. Introdución dos inxectores. Retirada dos inxectores. Eliminación do material de selado sobrante.
Criterio de medición de proxecto: Lonxitude medida segundo documentación gráfica de Proxecto.
Criterio de medición de obra: Medirase a lonxitude realmente executada segundo especificacións do Proxecto.

| Código | Ud | Descrición | Rendemento | Prezo | Importe |
|---|---|---|---|---|---|
| mt09reh123 | Ude | Inxector interno, de polietileno. (material) | 5.000 | 0.26 | 1.30 |
| mt09reh120a | kg | Adhesivo tixotrópico de dous compoñentes a base de resina epoxi, para a correcta unión entre o formigón fresco e o formigón endurecido ou para mellorar a adherencia do formigón endurecido e o aceiro, segundo UNE-EN 1504-7. (material) | 0.200 | 12.90 | 2.58 |
| op00tal010 |  | Taladro. | 1.000 | 0.00 | 0.00 |
| mo018 | h | Oficial 1ª construcción. (man de obra) | 0.702 | 15.28 | 10.73 |
| mo103 | h | Peón especializado construcción. (man de obra) | 0.702 | 14.47 | 10.16 |
| % | % | Costes directos complementarios | 2 % | 24.77 | 0.50 |
|  |  | Custos directos |  |  | 25.27 |
