# Inxección a baixa presión en fisura, con 0,5 kg/m de calea fluída de dous compoñentes a base de resina epoxi, con endurecedor amínico, para reparación estrutural en elemento de formigón

- Propiedade do arquivo: CYPE INGENIEROS, S.A.
- Formato: FIEBDC-3/2002
- Divisa: EUR
- Custos indirectos: 3.00 %
- Gastos xerais: 13.00 %
- Beneficio industrial: 6.00 %
- IVE: 16.00 %

## E Estructuras

### EH Formigón armado

#### EHY Reparacións

**EHY065** m Inxección a baixa presión en fisura, con 0,5 kg/m de calea fluída de dous compoñentes a base de resina epoxi, con endurecedor amínico, para reparación estrutural en elemento de formigón.
Inxección en fisura de elemento de formigón, para reparación estrutural, con 0,5 kg/m de calea fluída de dous compoñentes a base de resina epoxi, con endurecedor amínico, aplicada mediante equipo de inxección a baixa presión (ata 3 kg/m²). Incluso p/p de conexión e desconexión, premisturado das compoñentes de resina e limpeza superficial da fisura.
Inclúe: Conexión da mangueira cos inxectores. Inxección mecánica da leitada. Desconexión da mangueira. Limpeza superficial.
Criterio de medición de proxecto: Lonxitude medida segundo documentación gráfica de Proxecto.
Criterio de medición de obra: Medirase a lonxitude realmente executada segundo especificacións do Proxecto.

| Código | Ud | Descrición | Rendemento | Prezo | Importe |
|---|---|---|---|---|---|
| mt09reh130a | kg | Calea fluída de dous compoñentes a base de resina epoxi, con endurecedor amínico, para inxección en fisuras, segundo UNE-EN 1504-5. (material) | 0.500 | 23.10 | 11.55 |
| mq06eim010 | h | Equipo de inxección manual de morteiros fluídos e resinas. (maquinaria) | 0.157 | 1.54 | 0.24 |
| mo018 | h | Oficial 1ª construcción. (man de obra) | 0.149 | 15.28 | 2.28 |
| mo103 | h | Peón especializado construcción. (man de obra) | 0.149 | 14.47 | 2.16 |
| % | % | Costes directos complementarios | 2 % | 16.23 | 0.32 |
|  |  | Custos directos |  |  | 16.55 |
